# LK Dahme-Spreewald-GIM Lbn.
Angebotsaufforderung (GAEB DA XML 3.3, DA83)
Währung: EUR
Erstellt mit: G&W CALIFORNIA PRO, CALIFORNIA PRO V14.3.04, 15.12.2025

## Leistungsverzeichnis
LEISTUNGSVERZEICHNIS

Vergabe-Nr.:  .......

LV vom 15.12.2025

OBJEKT:  VG Landkreis Dahme-Spreewald, Beethovenweg 14, 15907 Lübben

TEILOBJEKT:  wie Objekt
  "Haus 2, Ebene 2, Ausbau 4x Büro"

GEWERK:  Elektro- und Kommunikationsinstallation

AUFTRAGGEBER:  LDS-GIM
  Beethovenweg 14
  15907 Lübben

INHALT:  Leistungsverzeichnis

## Techn. Vorbem.1-4
TECHNISCHE VORBEMERKUNGEN

Inhaltsverzeichnis

1.  Errichtervorschriften
2.  Leistungsumfang
3.  Schutzmaßnahmen
4.  Verteilungen
5.  Elektro-Installation
5.1  Installationsgeräte
5.2  Leitungsverlegung/Kabeltragsysteme
6.  Brandschutzmaßnahmen
7.  Beleuchtungskörper
7.1  Elektrische Eigenschaften
7.2  Lichttechnische Eigenschaften
7.3  Mechanische Eigenschaften
8.  Haftung
9.  Arbeitsschutz
10.  Revisionsunterlagen
11.  Angaben zur Baustelle
12.  Angaben zur Ausführung
13.  Abgrenzung zu Vor- und Folgeleistungen
14.  Allgemein

TECHNISCHE VORBEMERKUNGEN

1. Errichtungsvorschriften

Für die Ausführung der Arbeiten gelten die anerkannten Regeln der Technik, sowie die entsprechenden Normen, sonstige Richtlinien und Vorschriften in jeweils neuester Fassung.
Im besonderen:

  -DIN VDE 0100  Errichten von Starkstromanlagen mit Nennspannungen bis 1000 V

  -DIN VDE 0190  Einbeziehen von Gas- und Wasserleitungen in den Hauptpotentialausgleich

  -die DIN-Normen

  -das 1.EMVGÄndG Erstes Gesetz zur Änderung des Gesetzes über die elektromagnetische Verträglichkeit von Geräten

  -die technischen Anschlußbedingungen (TAB) der örtlichen Elektrizitäts Versorgungs Unternehmen (EVU)

  -die Vorschriften der örtlichen Feuerwehr bzw. des Brandschutzingenieurs

  -die Empfehlungen des technischen Überwachungsvereins (TÜV)

  -die Vorschriften des Gewerbeaufsichtsamtes

  -die Unfallverhütungsvorschriften (UVV)

  -die Arbeitsstättenrichtlinien und -verordnungen die Landesbauordnung

Zusätzlich zu o.g. Vorschriften gelten:

  -DIN EN 1838

  -bei baulichen Anlagen für Menschenansammlungen (z.B. Versammlungsstätten, Geschäftshäuser mit einer Verkaufsfläche von über 2000m², Ausstellungsstätten, Hochhäusern, Gaststätten und Beherbergungsbetriebe)

  -DIN VDE 0100 Teil 718 Starkstromanlagen und Sicherheitsstromversorgung in baulichen Anlagen für Menschenansammlungen

  -DIN EN 50174-1 VDE 0800-174-1 Informationstechnik - Installation von Kommunikationsverkabelung

  -Schulbau-Richtlinie (SchulbauR)

  -Leitungsanlagen Richtlinie

  -VDE 0100-410 (Errichten von Niederspannungsanlagen – Teil 4-41: Errichten von Photovoltaikanlagen)

  -VDE 0126-23-1 (Errichten von Photovoltaikanlagen – Prüfung von Photovoltaikanlagen)

  -DIN EN 61730 (Errichten von Photovoltaikanlagen – Sicherheitsbestimmungen für  elektrische Komponenten)

  -DIN EN 62446 (Errichten von Photovoltaikanlagen – Sicherheit von Photovoltaikanlagen)

2.  Leistungsumfang

  Zum Leistungsumfang gehören und sind daher in die Einzelpreise einzukalkulieren:

  -Die Einholung aller notwendigen Genehmigungen von Behörden, TÜV EVU, Feuerwehr, Bundespost und dergleichen, einschließlich aller Kosten und Prüfgebühren.

  -Das Vorbereiten sämtlicher Anträge und Betriebserlaubnisbescheinigungen bei Behörden oder dergleichen in der Art, daß diese vom Auftraggeber bzw. Bauherrn nur noch unterschrieben werden müssen.

  -Das rechtzeitige Anfertigen und Einreichen von Konstruktions- und Ausführungszeichnungen, Schalt- und Schlitzplänen, Plänen für Sockel und Nischen, ferner alle Leitungspläne, Montagepläne nach Projektplänen und weiteren näheren Angaben des technischen Beraters unter Berücksichtigung der örtlichen Verhältnisse. Diese müssen der Bauleitung rechtzeitig vor Arbeitsbeginn zur Genehmigung vorgelegt werden. Freigegebene Zeichnungen erhalten einen besonderen Stempel. Der Auftragnehmer ist verpflichtet, nur nach genehmigten Unterlagen zu arbeiten.

  -Das Stemmen und Schließen der für die eigenen Arbeiten erforderlichen Schlitze und Durchbrüche, auch in Beton, soweit diese nicht in den Arbeitsplänen 1:50 eingezeichnet sind, sowie das Beseitigen des von diesen Arbeiten anfallenden Bauschuttes.

  -Die ständige ingenieurtechnische Überwachung der Arbeiten an der Baustelle, außerdem dieTeilnahme einer Weisungsbefugten und über die Belange der Baustelle gut informierten Person an Baubesprechungen, das Anfertigen dieser Besprechungsergebnisse in Niederschriften, die Weiterleitung der Besprechungsergebnisse an die Monteure, die Abstimmung der Arbeiten und Verhandlungen mit anderen Unternehmern, außerdem die Gestellung von Hilfskräften bei der Ausführung und Prüfung der Aufmaße.

  -Die betriebsfertige Montage an der Verwendungsstelle, bestehend aus dem Zusammenbau der eventuell einzeln angelieferten Teile, dem Einbau oder der Aufstellung der gelieferten bzw. beigestellten Teile, einschließlich vorschriftsmäßiger Befestigung und dem Einsetzen der Zubehörteile.

  -Das gründliche Entrosten und Streichen sämtlicher zum Lieferumfang gehörenden Eisenteile mit zweimaligen Grundanstrich und sorgfältigem Fertiganstrich. Den Farbton und das Material gibt die Bauleitung auf Anfrage bekannt. Beschädigungen des Anstrichs beim Transport oder dergleichen müssen bis zur Übergabe an den Bauherrn sorgfältig ausgebessert sein. Schnittstellen oder dergleichen bei verzinkten Teilen müssen kalt verzinkt werden.

  -Eingehende Einweisung des Bedienungspersonals in sämtliche Anlagenteile.

  -Im Leistungsverzeichnis nicht erwähnte Sicherheitsmaßnahmen sind mit in die Einheitspreise einzukalkulieren, wenn diese zur Betriebssicherheit der Anlage erforderlich sind.

  -Gerüste bis 5 m Höhe

3.  Schutzmaßnahmen

  -Schutz bei indirektem Berühren:
Schutz durch Abschaltung in TN-S-System nach DIN VDE 0100 Teil 410.

  -Zusätzlicher Schutz durch:
Fehlerstromschutzeinrichtung im TN-S-System nach DIN VDE 0100, Teil 410.

  -Im gesamten Bereich ist nur Installation von TN-S- Netzen erlaubt. Hinter der Aufteilung des PEN-Leiters in Neutral- und Schutzleiter dürfen diese nicht mehr miteinander verbunden werden.  In Anlagen entsprechend DIN VDE 0100 Teil 710 sind ab Hauptverteiler des Gebäudes PE und N getrennt zu führen.

  -Die VDE-gemäße Farbkennzeichnung sämtlicher Leiter ist unbedingt einzuhalten. Der Schutzleiter (PE) muß im Verlauf grüngelb gekennzeichnet sein. Die Ader ist von der Verteilung ab durchgehend zu verlegen und darf in keinem Fall als stromführender Leiter benutzt werden.

  -Der Nulleiter (N) ist in der gesamten Anlage in blauer Farbe zu führen.

  -Die vereinigte Betriebs- und Schutzerde muß grüngelb gekennzeichnet sein. Blanke Leiter oder Sammelschienen, die als Schutzleiter verwendet werden, müssen mit geschlossenen aneinanderliegenden, gleichbreiten grünen und gelben Streifen, von denen jeder zwischen 15 und 100 mm breit ist, gekennzeichnet sein, und zwar entweder über die gesamte Länge des Leiters oder in jedem Feld oder Fach oder Gehäuse oder an jeder zugänglichen Stelle. Wird Klebeband verwendet, dann muß zweifarbiges Band verwendet werden (bei Rekonstruktion von bestehen den Wohnblöcken).

  -Potentialausgleich (nach DIN VDE 0100 Teil 410)

  -Zusätzlicher Potentialausgleich (nach DIN VDE 0100 Teil 410)

  Am Hauptpotentialausgleich sind anzuschließen:
    - Schutzleiter bzw. PEN-Leiter
    - Erdungsleitungen,
    - Hauptwasserrohre,
    - Hauptgasrohre,
    - äußere Blitzschutzanlage,
    - Telefonanlage,
    - Antennenanlage,
    - innere Blitzschutzanlage,
    - andere metallene Rohr- bzw. Kanalsysteme (z.B. Steigeleitungen zentraler Heizungs- und Klimaanlagen)
    - soweit wie möglich Metallteile der Gebäudekonstruktion

  -In den zur Erdung lt. DIN VDE 0100 Teil 410 verpflichteten Räumen sind sämtliche berührbaren Metallteile, wie Kalt- und Warmwasserleitungen, Dusch- und Badewannen, Heizkörper usw. an das Erdungsnetz anzuschließen.

  -Bei medizinisch genutzten Räumen sind die Ausführungen der DIN VDE 0100 Teil 710 zu beachten.

  -Der Hauptpotentialausgleich ist entspr. VDE 0100 und VDE 0190 zu erstellen. Da der Potentialausgleich auch die Funktion des Blitzschutzpotentialausgleichs gemäß DIN VDE 0185 übernimmt ist als Mindestquerschnitt 10 mm2 Cu zu verwenden.

4. Verteilungen

Die Verteilungen und ihre eingebauten Geräte müssen den Vorschriften des VDE und der UVV, sowie den gültigen Anschlußbedingungen des zuständigen EVU entsprechen. Beim Errichten von Schaltanlagen ist die DIN EN 61 439 (Niederspannungs - Schaltgerätekombinationen) zu beachten.

Schaltanlagen und Verteiler müssen verwindungsfrei aufgestellt, zusammengebaut und befestigt werden, z.B. durch Verwendung von Fundamentschienen, Grundrahmen oder Traggerüsten. Der Aufbau der Geräte ist so vorzunehmen, dass jedes Gerät ohne Demontage der Abdeckplatte betriebsmäßig einzeln zugänglich ist bzw. bedient werden kann. Der Abstand vom Fußboden bis zur Mitte des Verteilers soll nicht weniger als 1,10 m und nicht mehr als 1,85 m betragen.

Bei Verwendung von Montageblechen zum Aufbau der Geräte ist die Verdrahtung in Kunststoff - Verdrahtungskanälen zu führen.

Die Abdeckungen sind so anzuordnen, dass sie bei zusammengehörigen Gerätegruppen leicht demontiert werden können und alle spannungsführenden Teile geschützt sind. Abdeckplatten vor NH-Sicherungen sollen transparent sein und vor jeder 3-poligen Sicherungsgruppe getrennt demontiert werden können. Bei Unterverteilungen sind für Licht-, Steckdosen- und Drehstromstromkreise 30% Platzreserve vorzusehen.

Bei der Stromkreisaufteilung ist auf eine gleichmäßige Belastung der Leiter L1 - L3 zu achten.

Jede Verteilung ist mit Zu- und Abgangsklemmen entsprechend dem Nennstrom der zugehörigen Schaltgeräte auszustatten. Für jedes Kabel/Leitung ist eine separate Klemme einzusetzen. Für reine Steuerstromkreise sind Klemmen Größe 2,5 für mindestens 4 mm² vorzusehen. Es dürfen nur Schaltanlagen-Reihenklemmen in kriechstromfester Ausführung eingebaut werden. Um Isolationsprüfungen ohne Abklemmen des Nulleiters durchführen zu können, müssen Nulleiter-Trennklemmen benutzt werden. Dabei sind Phasenklemmen, Nulleiter-Trennklemmen und Schutzleiterklemmen unmittelbar nebeneinander anzuordnen, Dreistockklemmen können verwendet werden. Sammelschienen sind mind. über die gesamte Länge nach dem Nennstrom des Einspeiseschalters auszulegen.

Von außen eingeführte Kabel und Leitungen sind vor ihren Anschlußstellen so zu befestigen, daß die Anschlußstelle zug- und druckentlastet ist. Die Zuordnung der von außen eingeführten Leiter zu ihren Stromkreisen muß eindeutig und dauerhaft erkennbar sein z.B. durch

  -Anordnung (räumliche Einteilung) oder
  -Kennzeichnung in Verbindung mit den Schaltungsunterlagen
(Kennzeichnung nach DIN VDE 40719 Teil 2).

Nach den Anschlußarbeiten müssen die Einführungsöffnungen so verschlossen werden, daß die vorgegebene Schutzart wieder erfüllt wird.

Die Verdrahtung innerhalb der Verteilung ist flexibel bis einschließlich 25 mm² Querschnitten auszuführen. Bei Kabelanschlüssen größer 25 mm² sind die Anschlüsse farbig zu kennzeichnen. Für die Anschlüsse sind Quetschkabelschuhe bzw. Ader-Endhülsen zu benutzen (kein Verzinnen der Enden). Die Leitungen sind gebündelt bzw. in PVC-Verdrahtungskanälen zu führen. Nebeneinanderliegende Schaltgeräte gleicher Leiter bzw. mit gleicher Zuleitung sind über Sammelschienen anzuschließen.

Zu jeder Verteilung, in der NH-Sicherungen eingebaut sind, die sich nicht in NH-Sicherungs-Lasttrennschaltern oder NH-Sicherungs-Trennschaltern befinden, ist mindestens ein NH-Sicherungs-Aufsteckgriff mitzuliefern, der in der Verteilung zu befestigen ist. Der Preis hierfür ist in die Verteilungspreise mit einzukalkulieren.

Ein komplettes Schaltbild mit Bezeichnung der Klemmen, der Stromkreise, Angabe der angeschlossenen Verbraucher ist in einer Tasche aus Klarsichtfolie mitzuliefern und an der Innenseite gut zu befestigen.

## Techn. Vorbem. 5-10
5. Elektro-Installation

5.1 Installationsgeräte

Alle Abzweig-, Schalter- und Gerätedosen müssen aus flammenwidrigem selbstlöschendem Material bestehen und nach DIN VDE 0606 Teil 1 durch Symbole gekennzeichnet sein. Sie müssen ordnungsgemäß Putz- und Plattenbündig eingesetzt werden. UP-Schalter- und Schalterabzweigdosen müssen je zwei Befestigungsschrauben ausweisen. Eine Befestigung von Schalter und Steckdosen nur mit Krallenbefestigung ist nicht gestattet.

Sofern nichts anderes angegeben ist, sind Steckdosen und Schalter in folgenden Höhen über OKFF zu montieren:

    - Schalter (mittig)  1,10 m
    - Steckdosen (mittig)  0,30 m
    - Steckdosen über Arbeitsflächen (mittig)  1,10 m
    - Spiegelleuchten (Unterkante)  2,00 m
    - Rettungszeichen, Sicherheitsleuchten (mittig)  2,25 m
    - Leuchten in Fluchtwegen (Unterkante) mindestens  2,00 m

Schalter und Abzweigdosen in Räumen mit Wandfliesenbelag bzw. Sicht oder Verblendmauerwerk sind auf Fugenkreuz anzuordnen.

Als Wechselstromsteckdosen dürfen nur Schuko-Steckdosen verwendet werden.

Drehstromsteckvorrichtungen müssen so angeschlossen werden, dass sich ein Rechtsdrehfeld ergibt.

5.2 Leitungsverlegung/Kabeltragsysteme

Die Installation elektrischer Anlagen darf nur mit Leitungen und Kabel erfolgen, die den VDE-Bestimmungen entsprechen. Die wichtigsten VDE-Bestimmungen sind:

    - DIN VDE 0250 Bestimmungen für isolierte Starkstromleitungen,
    - DIN VDE 0255 Bestimmungen für papierisolierte Kabel,
    - DIN VDE 0271 Bestimmungen für kunstrollisolierte Kabel,
    - DIN VDE 0281 Bestimmungen für kunststoffisolierte Leitungen,
    - DIN VDE 0282 Bestimmungen für gummiisolierte Leitungen,
    - DIN VDE 0292 Harmonisierte Leitungen,
    - DIN VDE 0293 Aderkennzeichnung,
    - DIN VDE 0812 bis 0817 Bestimmungen für Fernmeldedrähte, -leitungen und -kabel

Bei der Verlegung von Kabel und Leitungen ist insbesondere DIN VDE 0100 Teil 520 und DIN 18015 Teil 1 und Teil 3 zu beachten.

Leitungen sind grundsätzlich in einer Länge also ohne Verbindungsmuffen zu verlegen. Leitungsverbindung bei UP-Installation dürfen nur in Abzweig- und Schalterabzweigdosen durchgeführt werden.

Verbindungen und Anschlüsse dürfen erfolgen durch:

    - Schraubklemmen
    - schraubenlosen Klemmen
    - Press- und Steckverbinder

Bei Kabeln sind auch Muffen zugelassen.

Die Wand- und Deckendurchbrüche sind so groß zu dimensionieren, dass bei späterem Bedarf noch weitere Kabel durchgeführt werden können. Bei allen Durchführungen sind die Kabel und Leitungen zu schützen. Die Maßnahmen sind in die Einheitspreise einzukalkulieren. Kabeldurchführungen in Außenwänden sind als druckdichte Hauseinführung herzustellen.

Bei geschlossener Rohr-Installation muss spätestens an jeder 3. Knickstelle bzw. maximal nach 10 m Rohr eine Zugdose eingesetzt werden  Rohre müssen so verlegt werden, dass sie mindestens 1,5cm unter der späteren Putzflucht liegen.

Bei Installationen in Wänden und Decken dürfen Schlitze, Löcher und Durchbrüche nur gefräst und gebohrt werden. Stemmen ist nicht erlaubt.

Stegleitungen, sofern im Leistungsverzeichnis ausgewiesen, können wie folgt befestigt werden:

  -Gipspflaster
  -der Leitungsform angepasste Schellen aus Isolierstoff bzw. Metall mit isolierter Zwischeneinlage
  -Nageln mit geeigneten Nägeln mit Isolierstoffunterlegscheibe.

Stegleitungen dürfen nur in Installationsdosen nach DIN VDE 0606 Teil 1, z.B. Geräte- und Verbindungsdosen, aus Isolierstoff eingeführt werden.

Kabel und Leitungen sind, sofern sie nicht in Rohren oder Elektroinstallationskanälen angeordnet werden, grundsätzlich im Putz, unter Putz, in Wänden oder hinter Wandverkleidungen zu verlegen. In Räumen, die nicht zu Wohnzwecken dienen dürfen Kabel und Leitungen auch auf der Wandoberfläche verlegt werden.

Die Befestigung soll mit grauen Iso-Schellen aus schlagfestem Kunststoff erfolgen. Bei waagerechter Verlegung von Leitungen betragen die Schellenabstände max. 25 cm bei Mantelleitungen und in der Senkrechten ist ein Schellenabstand von max. 30 cm einzuhalten.

In Produktionsräumen, Werkstätten, Lagerräumen und Räumen mit Fahrverkehr sind alle AP-Leitungen bis zu einer Höhe von 2,5 m über OKFF, durch Rohr-Installation zu schützen. Bei der Verlegung von Stahlrohren und Rohrenden ist darauf zu achten, dass alle Rohrstöße und Rohrenden gut entgratet sind. Sämtliche Rohrenden sind mit Endtüllen aus Isolierstoff zu versehen. Der Befestigungsabstand beträgt maximal 60 cm.

Das Ankleben von Befestigungsschellen ist nicht gestattet.

Bei Kabelhäufungen sind Kabelrinnen bzw. -pritschen zu benutzen.

Bei Decken- oder Wandauslässen sind die Leitungsenden mindestens 0,50 m lang zum Anschluss der Leuchten auszuführen. Die Enden sind mit Lüsterklemmen aus elastischem Kunststoff oder Leuchtenklemmen zu versehen, einschließlich Deckenhaken.

Bei der Verlegung von Leitungsführungs-, Brüstungs- und Rangierkanälen sind alle Zubehörteile sowie erforderliche Aussparungen und Gehrungsschnitte bei der Preisbildung einzurechnen.

6. Brandschutzmaßnahmen

Bei allen notwendigen Kabeldurchführungen durch Brandwände, Geschossdecken und andere klassifizierte Wände sind die Kabelschotts entsprechend der DIN 4102 auszuführen.

Für die Kabelverlegung in klassifizierten Zwischendecken ist für die Ausführung der Kabeltragsysteme und Sammelhalter die DIN 4102 zu beachten. Alle hierbei eingesetzten Materialien sind entsprechend den Zulassungsbescheiden des DIBt zu verarbeiten bzw. zu montieren. Die entsprechenden Ausführungsvorschriften sind bereits in der Montagevorbereitung durch den Auftragnehmer bzw. durch die ausführende zugelassene Brandschutzfirma zu beachten.

Die Zulassungsbescheide haben während der Montage auf der Baustelle zur Einsichtnahme durch die Bauleitung vorhanden zu sein.

7. Beleuchtungskörper

Die wichtigsten Normen für die Auswahl und die Errichtung von Leuchten und Beleuchtungsanlagen DIN EN 12464-1, DIN VDE 0100, DIN VDE 0710 sowie DIN VDE 0711.

7.1 Elektrische Eigenschaften

-  Sämtliche Leuchten müssen folgenden Qualitätsanforderungen genügen

  a) VDE-Zeichen
  b) Funkstörgrad: mindestens "funkentstört" nach DIN VDE 0875 Teil 2
  c) Kennzeichnung nach DIN VDE 0710

  Sollten sie diese Zeichen nicht tragen, so ist ein Prüfbericht vorzulegen, welcher aussagt, dass das fehlende Zeichen in Kürze erteilt wird.

-  Sämtliche Einbauteile in Leuchten,  wie Vorschaltgeräte, Kondensatoren, Fassungen,  Schalter, Steckvorrichtungen, Leitungen und Anschlussklemmen müssen fest eingebaut sein. Die Art der Vorschaltgeräte, also verlustarme Vorschaltgeräte (VVG) oder elektronische Vorschaltgeräte (EVG) ist aus der Leistungsbeschreibung zu entnehmen.

-  Vorschaltgeräte müssen brummfrei, gekapselt, vergossen, kurzschlussfest und auswechselbar sein. Vorschaltgeräte für die Verwendung als kapazitives Vorschaltgerät müssen außerdem die Angabe der Kapazität und der zulässigen Toleranz bzw. Toleranzgruppe des dazugehörigen Kondensators haben. Kondensatoren müssen auf die Vorschaltgeräte abgestimmt sein. Sie müssen der VDE 0560 entsprechen und die Kennzeichnung F oder FP besitzen.

-  Da Anbauleuchten auch an Pendel und Tragschienen montiert werden, hat der Auftragnehmer bei Leuchten mit einseitig montiertem Vorschaltgerät einen Gewichtsausgleich vorzunehmen.

-  Die eingebauten isolierstoffgekapselten Starter müssen mindestens den Hinweis der Zulassung durch einen Lampenhersteller (Phillips oder Osram) tragen. Als Starter sind ausschließlich Schnellstarter mit Abschalteinrichtungen zu verwenden. Die Starter müssen der VDE 0712 Teil 101 entsprechen.

-  In Leuchten bzw. Tragschienen für Lichtbandanordnungen müssen die Leitungen innerhalb des Lichtbandes ungeschnitten durchgeführt werden. Die Verbindung an den Stoßstellen muss einwandfrei in Schraubklemmen oder systemgebundenen Steckverbindern erfolgen. Die Leuchte ist durch Steckverbinder anzuschließen.

-  Zweilampige Leuchten sind mit Duo-Vorschaltgeräten anzuschließen. Einlampige Leuchten mit VVG sind je zur Hälfte mit induktiven und kapazitiven Vorschaltgeräten zu liefern. Für mehrlampige Leuchten gilt dieses sinngemäß. Beim Einsatz einer Zentralkompensation entfällt die Kompensation der Leuchten vor Ort.

7.2 Lichttechnische Eigenschaften

-  Die Leuchten müssen hinsichtlich ihrer lichttechnischen Eigenschaften wie

  -Lichtstärkeverteilung
  -Leuchtenwirkungsgrad
  -Beleuchtungsniveau
  -Leuchtdichteverteilung
  -Begrenzung der Blendung
  -Lichtrichtung und Schattigkeit
  -Lichtfarbe und Farbwiedergabe der

  DIN EN 12464-1, DIN 5032 und DIN 5035 entsprechen.

-  Lichttechnisch wirksame Teile und Flächen von Leuchtenabdeckungen, Reflektoren und
  dergleichen müssen ausreichend alterungsbeständig sein.

7.3 Mechanische Eigenschaften

-  Die Leuchten müssen so konstruiert und hergestellt sein, daß eine sichere Montage und einfache Wartung (Ein-Mann-Montage) gewährleistet ist.

-  Leuchten mit Vorschaltgeräten für Deckenmontage müssen deckenseitig durchgehend geschlossen sein. An jedem Deckblech sind zwei Schlitzlöcher für die Befestigung vorzusehen.

-  Befestigungsschrauben von Abdeckungen und dergleichen, die bei der Wartung oder Reparatur gelöst werden müssen, müssen korrosionsfest und unverlierbar sein.

-  Die Leuchten müssen mit einer 5-pol. Anschlußklemme 2,5 mm² und einer Erdungsschraube (bei Schutzklasse I) ausgerüstet sein. Sämtliche Verbindungsleitungen (auch zu den Fassungen und zur Erdungsschraube) sind mit Leitungen für erhöhte Wärmebeständigkeit auszuführen und am Leuchtengehäuse zu befestigen.

-  Raster sind verwindungssteif, abklappbar, gehäusebündig, mit umlaufendem Rand auszuführen und in die Schutzmaßnahme einzubeziehen. Die unterschiedlichen Rastertypen müssen untereinander austauschbar sein.
  Vorschaltgeräte und Verdrahtung müssen durch Blechabdeckungen (z.B. V-Stege) abgedeckt sein.

-  Leuchten, die an brennbaren Teilen befestigt werden, müssen das "F"-Zeichen entsprechend DIN VDE 0710, besitzen.

-  Leuchten für Räume mit leichtentzündlichen Stoffen müssen das "FF"-Zeichen tragen.

-  Einbauleuchten in Unterdecken mit erhöhter Feuerwiderstandsklasse (z.B. F90) müssen so eingekoffert werden, daß die F-Klasse der Unterdecke durchgängig erhalten bleibt.

-  Einbaudownlights mit Halogenglühlampenbestückung, die in Unterdecken mit brennbaren Teilen  eingebaut werden müssen mindestens das MM-Zeichen tragen. Außerdem muss ein ausreichender Abstand zu den brennbaren Teilen hergestellt werden.

-  Einbauleuchten in brandschutztechnisch klassifizierten Unterdecken müssen entsprechend DIN 4102, Teil 4, Ziffer 6.5.1.3, bei Befestigung an den Rohbetondecken mit nicht brennbaren Bauteilen befestigt werden.

8. Haftung

Der Auftragnehmer haftet in allen Fällen für die von ihm ausgeführten Leistungen und für die Sicherheit seiner Arbeitnehmer auf der Baustelle sowie für alle durch sein Verschulden entstehenden Personen und Sachschäden. Der Auftragnehmer hat die Vorschriften der Berufsgenossenschaft und der Gewerbeaufsichtsbehörde zu beachten. Der Auftragnehmer ist verpflichtet, sich gegen mögliche Schadensfälle zu versichern.

9. Arbeitsschutz

Die Belange des Arbeitsschutzes und der Arbeitssicherheit des Arbeitnehmers in der Bauphase sind gemäß Arbeitsstättenverordnung, Regeln und Stand der Technik und autonomen Unfallversicherungsvorschriften vom Auftragnehmer zu gewährleisten, insbesondere:

-  Arb.StättV  - 4. Kapitel - Baustellen
-  VBGl  - UVV "Allgemeine Vorschriften"
-  DGUVV3  - UVV "Elektrische Anlagen und Betriebsmittel"
-  VBG37  - UVV "Bauarbeiten"
-  BaSchulR  - Bauaufsichtliche Richtlinien für Schulen
-  VStättR  - Richtlinie über den Bau und Betrieb von Versammlungsstätten

Bei Schweißarbeiten ist der Feuerschutz vom Auftragnehmer durchzuführen. Die hierbei erforderlichen Löschgeräte sind vom Bieter bereitzustellen. Alle Unfallschutzvorkehrungen sind täglich auf ihre Sicherheit zu überprüfen.

Die Aufsichtspflicht für die Einhaltung der Unfallverhütungsvorschriften übernimmt ausschließlich der Auftragnehmer.

10. Revisionsunterlagen

Für die Bedienung und Wartung werden schriftliche und zeichnerische Revisionsunterlagen erstellt.

Alle Bezeichnungen in diesen Unterlagen stimmen mit der Anlagenkennzeichnung überein. Die Unterlagen sind geordnet und gebunden, in 3-facher Ausfertigung zur Abnahme zu übergeben.

Zu den Unterlagen gehören:

Anlagenbeschreibung

Bedienungsanweisungen für:

    - Bedienung in Normalfall
    - Bedienung im Störungsfall
    - Besondere Schaltungen und Sicherheitseinrichtungen

Wartungsanweisungen:

Für die dem Verschleiß und der regelmäßigen Wartung unterliegenden Anlagenteile wie Leistungsschalter, Motorschutzschalter, Luftschütze, Relais und dergleichen sind Wartungsvorschriften zusammenzustellen.

Eventuell erforderliche periodische, behördliche Überwachungspflichten sind tabellarisch aufzuführen.

Revisionszeichnungen

Alle Montagezeichnungen sind entsprechend der tatsächlichen Ausführungsart zu revidieren und 3 x als Papierexemplar farbig (Maßstab 1:50) und 1x im DXF-Format auf Datenträger (USB Speicherstick) zur Abnahme dem Auftraggeber zu übergeben.

Abnahme- und Übergabeprotokoll für elektrotechnische Anlagen in 3-facher Ausfertigung.

Meßprotokolle

Es sind Messprotokolle nach DIN VDE, in 2-facher Ausfertigung zu verwenden.

Abnahmen/Prüfungen

Alle notwendigen Protokollen für die zu errichtenden Anlagen sind im Original zu übergeben.

## Angaben Baust. 11-14
11. Angaben zur Baustelle

Im Verwaltungsgebäude Beethovenweg 14 soll die Wohnung im Haus 2, Ebene 2 umgebaut werden. Aus dem Wohnbereich sollen vier Büroräume entstehen. Der Wohnungseingang entfällt und die Trennwand wird abgebrochen, die Fläche wird dem Hauptflur zugeschlagen. Der somit entstandene Flur wird zu einem "notwendigen Flur" der von Brandlasten frei zu halten ist.

Sämtliche Baumaßnahmen müssen vor Beginn der Arbeiten mit der Technikabteilung zeitlich abgesprochen werden. Grundsätzlich ist nach den Arbeiten täglich eine Grobreinigung der betroffenen Räume und Flure durchzuführen.
Vor allem ist die Ausführung lärmintensiver Arbeiten, beispielsweise Bohren und Stemmen, so zu planen, dass in den regulären Arbeitszeiten der Betrieb nicht gestört wird.

12. Angaben zur Ausführung

12.1  Stromversorgung

Die allgemeine Stromversorgung erfolgt aus der Gebäudehauptverteilung in Ebene -2. Hier befindet sich eine separate Messung die wieder zu verwenden ist. Von hier ist ein neues Einspeisekabel in den Bereich zu verlegen und die neue Unterverteilung (UV2/Eb2) zu installieren. Die Verteilung ist mit Reserveabgängen für zusätzliche Anschlüsse zu versehen.

12.2  Betriebsspannung/ Schutzmaßnahmen

Betriebsspannung:  230/400 V, 50 Hz; 3 NPE
Steuerspannung:  230V, 50 Hz; 1 N

Schutz bei direktem Berühren erfolgt durch Abschalten von Überstromschutzeinrichtungen im TN-S-System nach DIN VDE 0100 Teil 410. Schutz bei direktem Berühren durch Fehlerstrom-Schutzschalter im TN-S-System nach DIN VDE 0100 Teil 410. Potentialausgleich nach DIN VDE 0100 Teil 410. Zusätzlicher Potentialausgleich nach DIN VDE 0100 Teil 701, die Wirksamkeit der anzuwendenden Schutzmaßnahmen ist gemäß den VDE-Bestimmungen 0100 nachzuweisen.

12.3  Installation

Die Kabelverlegung im Kellerbereich (Ebene -2) erfolgt auf einer bestehenden Kabeltrasse, hier ist ein Trennsteg zu montieren. Die Verlegung der Kabel und Leitungen bis zur Ebene 2 erfolgt über Steigleiter im Bereich der alten Abflussleitung (Sanitär).
In Ebene 2 erfolgt die Leitungslegung im BR-/bzw. LF-Kanal. Im Flurbereich ist Stahlblechkanal zu verwenden.

12.4  Beleuchtung

Die Beleuchtungsanlagen in dem benannten Gebäudebereich muss entsprechend der DIN EN 12464-1 und den Forderungen der Richtlinien für Arbeitsstätten errichtet werden.
Für die Erfüllung der zuvor genannten Norm werden ausschließlich LED-Leuchten verwendet.
Die Leuchten im Flur werden mit opaler Wanne versehen. Büroräume werden mit geeigneten Leuchten für Bildschirmarbeitsplätze ausgestattet.

12.5  Sicherheitsbeleuchtung
In den Fluren der Etage ist Sicherheitsbeleuchtung installiert. Die Anlage, ein Einzelbatteriesystem, hat Bestand und wird um eine Leuchte im Flur ergänzt. Der Controller des Systems befindet sich im Keller (Ebene -2) im Technikraum von Haus 3 (Verbindungsbau). Hier muss die neue Leuchte in die Programmierung (Überwachung) eingepflegt werden.

12.6  Übertragungsnetze
Der Gebäudehauptverteiler hat Bestand und befindet sich im Serverraum (0240) der Ebene -2. Von diesem Verteiler erfolgt die Tertiärverkabelung zu den Enddosen in die neuen Büroräume. Als Enddosen werden Doppeldosen (RJ45) eingesetzt. Mindestanforderungen für die Qualität der Verkabelung werden durch die EN 50173 vorgegeben. Im Datenverteiler sind geschirmte Patchfelder zu verwenden. Aktive Datentechnik ist kein Bestandteil der Planung.

13. Abgrenzung zu Vor-und Folgeleistung

Nebenleistungen wie Stemm- und Bohrarbeiten sind selbst durchzuführen. Maurer- und Malerarbeiten gehören nicht zum Leistungsumfang und sind durch den Auftraggeber in Abstimmung mit dem Elektromontagebetrieb zu realisieren.

14. Allgemein

Ausdrücklich wird darauf hingewiesen, dass die Einheitspreise der einzelnen Positionen des Leistungsverzeichnisses die Lieferung einschließlich aller benötigten Zubehör-, Verbindungs-, Verdrahtungs- und Befestigungsmaterialien, sowie die betriebsfertige Montage enthalten müssen.

## LDS, Beeth.w.: Wohn>Büros
Datum: 15.12.2025

### 1 443 Niedersp.-Schaltanlagen

#### 1.1 Verteilungen

*Hinweis: Die Verteilungen sind nach VDE 0660 zu bemes sen und für eine Reihenspannung von 500 Volt auszulegen.*
Die Verteilungen sind nach VDE 0660 zu bemessen und für eine Reihenspannung von 500 Volt auszulegen.
Zur Ausführung kommen nur serienmäßige Normverteilungen in fabrikmäßiger Herstellung.
Die Werkspezifikation der technischen Unterlagen muß eingehalten sein. Die Stromkreise sollen sich gleichmäßig auf die Leiter aufteilen. Reihenklemmen nach DIN. Folgende Forderungen müssen erfüllt werden :

- Plantasche in jeder Verteilung
- Dauerhafte Beschriftung
- Liste mit der Sicherungsbezeichnung
- Verdrahtung nach DIN und VDE
- Zugentlastung der Kabel
- Leitungsanschlüsse auf Klemmen
- Schutzisolation bei geöffneter Fronttür
- Reserveplatz ca. 25 %
- Einbaugeräte nur Markenfabrikate

Klemmleisten für Schalt-und Steuerzwecke sind nach dem Stromlaufplan vorzusehen.

Bei Einbaugeräten für Installationsverteiler und Schaltanlagen ist jeweils eine einheitliche Bauform eines Fabrikates zu verwenden.

Die Kosten für die anteilige Verdrahtung und die Verdrahtungskanäle bis zur Klemmleiste in Installationskleinverteilern, Zählerplätzen, Installationsverteilern, Schaltanlagen und Rangierverteilern sind mit den Einheitspreisen abgegolten.

Die Verteiler sind komplett einschl. systembedingtem Zubehör und einschl. Reihenklemmen, Plantasche, interne Verdrahtung, Zugentalstungen sowie der zugehörigen Sicherungselemente zu kalkulieren.

**1.1.1 AP-Wandvert. Hager H800/B550/T160 kompl., 72TE**
Schutzisolierte, stahlblechgekapselte
Niederspannungs-Schaltanlage nach DIN EN 61439 Teil 1, als Wandverteilerschrank, nach VDE 660 Teil 600/3, inkl. Türschloss mit 2 Schlüssel

Schutzart:  IP44
Schutzmaßnahme:  Schutzisoliert
Kabel: Zuleitung von oben, Ableitungen nach oben, Stromkreise komplett auf Klemmleiste verdrahtet, mit Schaltplantasche, komplett liefern, transportieren und montieren
AP-Feldverteiler für Reihenklemmen, mit geschlossener Abdeckung oben, kompletter Verteiler mit Tür, Traggerüst und Berührungsschutzabdeckungen
Schrank-Maße: HxBxT 800 x 550 x 160mm (72TE für den Einsatz von Reiheneinbaugeräten), komplett liefern und montieren

aufzubauen mit nachstehend beschriebenen Betriebsmitteln:
Menge: 1,000 St

**1.1.2 Modularer Lasttrennschalter 100A, 3-polig**
Modularer Lasttrennschalter 100A, 3-polig
nach IEC 60947-3, Betriebsstrom 63A, für Montage auf Hutschiene oder Montageplatte, Drehantrieb direkt am Gerät,
Eigenschaften: AC 22 A - 415V AC; Isolationsspannung Ui 800 V; Käfigklemme nur für Cu,
komplett auf Klemme verdrahten, liefern, montieren und anschließen
Menge: 1,000 St

**1.1.3 ÜSS modular 4 x 275 FM**
Überspannungsableiter Typ 2, 4polig, In=20kA
SPD Typ 2 nach EN 61643-11, zusätzlich mit 3poligem Klemmsatz für Anschluss der Fernanzeige
Bemessungsbetriebsspannung Ue = AC/50Hz 230/400V
Höchste Dauerspannung (L-N): 275V
Höchste Dauerspannung (N-PE): 255V
Nennableitstosstrom: 20kA (8/20)
Grenzableitstosstrom: 40kA (8/20)
Schutzpegel (8/20): < 1,25 kV
max. netzseitiger Überstromschutz: 125A gL/gG
mit Schnappbefestigung
komplett liefern, montieren und inkl. Verdrahtungsmaterial anschließen
Menge: 1,000 St

**1.1.4 B10A, 1-polig, 10kA**
Leitungsschutzschalter B 10A, 1-polig
nach DIN EN 60898-1, IEC 60898-1, VDE 0641-11, Nennspannung 230/400V~ Nennschaltvermögen 10kA, Berührungsschutz nach DIN VDE 0660-514, für Hutschienenmontage, komplett auf Klemme verdrahten, liefern, montieren und anschließen
Menge: 4,000 St

**1.1.5 FI-LS B10/0,03A 2-polig, 10kA**
Fehlerstrom Leitungsschutzschalter B-10/0,03A
nach DIN EN 61009-1; VDE 0664-20, 2-polig, Nennspannung 230/400V~, 50/60 Hz pulsstromsensitiv und stoßstromfest bis 250A, Kurzschlussfestigkeit 10kA bei 63A Vorsicherung gL, mit Fehlerstromanzeige farbig, Berührungsschutz nach DIN VDE 0660-514 für Hutschienenmontage komplett auf Klemme verdrahten liefern, montieren und anschließen
Menge: 4,000 St

**1.1.6 FI-LS B16/0,03A 2-polig, 10kA**
Fehlerstrom Leitungsschutzschalter B-16/0,03A
nach DIN EN 61009-1; VDE 0664-20, 2-polig, Nennspannung 230/400V~, 50/60 Hz pulsstromsensitiv und stoßstromfest bis 250A, Kurzschlussfestigkeit 10kA bei 63A Vorsicherung gL, mit Fehlerstromanzeige farbig, Berührungsschutz nach DIN VDE 0660-514 für Hutschienenmontage komplett auf Klemme verdrahten liefern, montieren und anschließen
Menge: 7,000 St

**1.1.7 Fernschalter, 2S, 230V**
Fernschalter, 2S, 230V
Fernschalter zur Impulssteuerung nach DIN EN60669-1 und DIN EN60669-2-2 sowie Fingersicher nach BGVA2. Mit Kontaktstellungsanzeige, Handbedienung, Beschriftungsmöglichkeit direkt am Gerät und geeignet zum nachträglichen Anbau von Zusatzeinrichtungen.
Nennstrom: 16 A
Bemessungsbetriebsspannung Ue: 250 V
Isolationsspannung: 250 V
Anzahl Module: 1
Betriebstemperatur: -5 bis 40 °C
Lager-/Transporttemperatur: -40 … 80 °C
Anschlussart: Schraubtechnik
Anschlussquerschnitt flexible Leiter: 1 - 6mm²
Anschlussquerschnitt starre Leiter: 1,5 - 10mm²
Kontaktanzahl: 2
Kontaktart: 2S
komplett auf Klemme verdrahten, liefern, montieren und anschließen
Menge: 4,000 St

**1.1.8 Installationsschütz 25A, 1S, 230V**
Installationsschütz 25A, 1S, 230V
Schütz in kompakter Bauweise nach nach DIN EN 61095 (VDE 0637-3) sowie Berührungsschutz nach DIN VDE 0106-100. Kontaktstellungsanzeige durch Anzeigefenster, integriertes Beschriftungsfeld und geeignet zum nachträglichen Anbau von Zusatzeinrichtung.
Hinweis: Werden direkt mehrere Geräte eingebaut, ist neben jedem zweiten Gerät ein
Distanzstück (1/2 PLE) einzubauen.
Nennstrom: 25 A
Anzahl Module: 1
Bemessungsbetriebsspannung Ue: 230 V
Isolationsspannung: 250 V
Betriebstemperatur: -10 bis 50 °C
Lager-/Transporttemperatur: -40 … 80 °C
Anschlussart: Schraubtechnik
Anschlussquerschnitt bei flexiblem Leiter: 1 - 6mm²
Anschlussquerschnitt bei starrem Leiter: 1 - 10mm²
Kontaktart: 1S
komplett auf Klemme verdrahtet, liefern, montieren und anschließen
Menge: 1,000 St

**1.1.9 Spannungswächter, dreiphasig, (2W)**
Spannungswächter, dreiphasig, (2W)
Kontakte 4A, 230V, 50/60Hz; Betriebsspannung 400V, 50/60Hz; nach DIN VDE 0435 Teil 303, IEC 255; zum Einsatz für Sicherheitslichtgeräte nach DIN VDE 0108; komplett auf Klemme verdrahten, liefern, montieren und anschließen
Menge: 1,000 St

**1.1.10 Phasenschiene, 3pol., 210mm jeglicher Art, bis 63A**
Phasenschiene 3-polig, 210mm lang, 16mm²
jeglicher Art liefern und montieren
Menge: 1,000 St

**1.1.11 Phasenschiene 3+N, 210mm, bis 63A**
Phasenschiene 3+N, 210mm lang, 16mm²
liefern und montieren
Menge: 4,000 St

**1.1.12 NEOZED-Sicherungen nach DIN VDE 0636 Sicherungseinsatz bis 400V~, D 02, 35-63A, incl. Paßeinsatz und Haltefeder**
NEOZED-Sicherungen
nach DIN VDE 0636 Sicherungseinsatz bis 400V~, D 02, 35-63A, incl. Paßeinsatz und Haltefeder liefern und montieren
Menge: 3,000 St

**1.1.13 NH-Sicherungseinsatz Gr.00, bis 63A Betriebsklasse gL/gG 500V~, nach VDE 0636, stirnsetiger Melder, mit Messerkontakten, ohne spannungsfreie Grifflasche**
NH-Sicherungseinsatz Gr.00, bis 63A
Betriebsklasse gL/gG 500V~, nach VDE 0636, stirnseitiger Melder, mit Messerkontakten, ohne spannungsfreie Grifflasche liefern und montieren
Menge: 3,000 St

### 2 444 Niedersp.-Installation

#### 2.1 Kabeltragsysteme

**2.1.1 Mittelschwere Steigeleiter 60 x 200mm aus Stahl, bandverzinkt (FS), Lieferlänge: 6,0m (Sprossenabstand 600mm)**
Genietete mittelschwere Steigeleiter zur vertikalen Verlegung von Kabeln und Leitungen. Gemäß DIN EN 61537. Einsetzbar im Innenbereich. Schraubverbindung. Geeignet für direkte Wandmontage. Mit Untergurtlochung. Mit verstärkter C-Profil-Sprosse, beidseitig belegbar. Durchgängige Holmlochung für Verbinder- und Zubehörmontage. Auslieferung im montierten Zustand.
Werkstoff: Stahl, St
Oberfläche: bandverzinkt, DIN EN 10346, FS
Mengeneinheit: Meter
Länge: 6000 mm
Breite: 200 mm
Höhe: 60 mm
Holmstärke: 1,5 mm
Seitenlochung: ja
Sprossenabstand: 600 mm
Schlitzmaß Sprosse: 18 mm
inkl. aller Verbindungs-, Befestigungsmaterialien liefern und montieren
Menge: 9,000 m

**2.1.2 Profilschiene E90, 300lang für die Verlegung von Funktionserhaltkabel, inkl. Brandschutzdübel**
Profilschiene 300mm lang, Schlitz 17mm
aus verzinktem Stahlblech nach DIN EN 10 147 (FS), Materialstärke 1,25mm, geprüft nach DIN 4102 Teil 12, für die Verlegung von Funktionserhaltkabel, inkl. Brandschutzdübel liefern und montieren
Menge: 20,000 St

**2.1.3 Bügelschelle 16-22 bis 40-46 aus Stahl feuerverzinkt**
Bügelschelle 16-22 bis 40-46
Stahl feuerverzinkt, Schrauben feuerverzinkt, einschl. Druckwanne aus Stahl mit allseitig stark gerundeten Kanten, liefern und montieren
Menge: 100,000 St

**2.1.4 RKSM 620 FS Kabelrinne RKSM 60x200x3050**
Kabelrinne 60 mm x 200 mm, nach DIN EN 61537 VDE-zertifizierte Kabelrinne mit Schnellverbindungs-System, inklusive aller relevanten Verbindungsbauteile zur zeitsparenden und wirtschaftlichen Installation, mit gesickter Längsbodenlochung 7 x 20 mm zur Auslegermontage und ab der Breite 200 mm mit Quersickung 7 x 32 mm zur Kabelbelüftung und zur Montageerleichterung. Mittenlochung 11 mm für die direkte Gewindestangenabhängung. Durchgängige Seitenlochung 7 x 20 mm als Verbinderlochung.

Korrosionsschutz: bandverzinkt nach DIN EN 10346
Blechstärke: 0,75 mm
Seitenhöhe: 60 mm
Breite: 200 mm
Länge: 3050 mm
Tragfähigkeit: 1 kN/m bei Stützabstand 1,5m

mit allen Verbindungs- und Befestigungsmaterialien in Teillängen liefern und montieren
Menge: 9,000 m

**2.1.5 Leichter Wand- und Stielausleger AW 15, 210mm mit angeschweißter Kopfplatte, zum Montieren leichter Kabelrinnen oder -leitern.**
Leichter Wand- und Stielausleger mit angeschweißter Kopfplatte, zum Montieren leichter Kabelrinnen oder -leitern. Geeignet für Montage an Betonwänden und U-Hängestielen. Befestigungsmaterial muss separat bestellt werden.
Werkstoff: Stahl, St
Oberfläche: tauchfeuerverzinkt
Breite: 210 mm
Höhe: 60 mm
Mengeneinheit: Stück
Produktserie: AW 15-Serie
Ausführung: Wand- und Stielausleger
F in kN: 1,5 kN
Funktionserhalt: ja
inkl. Befestigungsmaterial liefern und montieren
Menge: 6,000 St

**2.1.6 Leichter Wand- und Stielausleger AW 15, 310mm mit angeschweißter Kopfplatte, zum Montieren leichter Kabelrinnen oder -leitern.**
Leichter Wand- und Stielausleger mit angeschweißter Kopfplatte, zum Montieren leichter Kabelrinnen oder -leitern. Geeignet für Montage an Betonwänden und U-Hängestielen. Befestigungsmaterial muss separat bestellt werden.
Werkstoff: Stahl, St
Oberfläche: tauchfeuerverzinkt
Breite: 310 mm
Höhe: 65 mm
Mengeneinheit: Stück
Produktserie: AW 15-Serie
Ausführung: Wand- und Stielausleger
F in kN: 1,5 kN
Funktionserhalt: ja
inkl. Befestigungsmaterial liefern und montieren
Menge: 4,000 St

**2.1.7 US 3 K 30 FT Hängestiel 50x30x300**
Hängestiel aus U-Profil 300mm lang
mit angeschweißter Kopfplatte, 3-seitig gelocht, zum Erstellen von Tragkonstruktionen für Kabeltrassen. Geeignet für Montage an waagerechten Betondecken und Stahlträgern. Wand und Stielausleger können beidseitig am U-Hängestiel montiert werden. Einsatz Distanzstück DSK ab Auslegerbreite 400 mm oder bei Montage des Auslegers am Ende des Hängestiels.
Werkstoff: Stahl, Oberfläche: tauchfeuerverzinkt Länge: 300mm Breite: 30mm Höhe: 50mm
inkl. Befestigungsmaterial liefern und montieren
Menge: 6,000 St

**2.1.8 US 3 K 60 FT Hängestiel 50x30x600**
Hängestiel aus U-Profil mit angeschweißter Kopfplatte, 3-seitig gelocht, zum Erstellen von Tragkonstruktionen für Kabeltrassen. Geeignet für Montage an waagerechten Betondecken und Stahlträgern. Wand und Stielausleger können beidseitig am U-Hängestiel montiert werden. Einsatz Distanzstück DSK ab Auslegerbreite 400 mm oder bei Montage des Auslegers am Ende des Hängestiels.

Werkstoff: Stahl, St
Oberfläche: tauchfeuerverzinkt
Länge: 600 mm
Breite: 30 mm
Höhe: 50 mm
Mengeneinheit: Stück
Ausführung: U-Profil
inkl. Befestigungsmaterial liefern und montieren
Menge: 4,000 St

**2.1.9 TSG 45 FS Trennsteg 45x3000**
Trennsteg 45 mm, zur Trennung von Kabeln und Leitungen mit unterschiedlichen Spannungen oder Funktionen. Möglichkeit zur zeitsparenden schraubenlosen Befestigung auf Kabelrinnen, Kabelleitern und Gitterrinnen mittels Klemmstücken.

Korrosionsschutz: bandverzinkt nach DIN EN 10346
Seitenhöhe: 45 mm
Länge: 3000 mm

in Teillängen liefern und montieren
Menge: 40,000 m

**2.1.10 Erdungsset für Kabelrinne mit allen Verbindungs- und Befestigungsmaterialien**
Erdungsset für Kabelrinne
bestehend aus Klemmträger und Erdungsklemme, mit allen Verbindungs- und Befestigungsmaterialien liefern, montieren und anschließen
Menge: 6,000 St

**2.1.11 Sammelhalterung E30-90, Grip metall 30**
Sammelhalter aus Metall für hohe mechanische Standfestigkeit, auch im Brandfall.
Zur Verlegung von max. 30 Leitungen (NYM 3x1,5mm²), zur sicheren Montage oberhalb von Brandschutzdecken geeignet. Auch als kabelspezifische Variante für den elektrischen Funktionserhalt nach DIN 4102 Teil 12 zugelassen. Für Wand- und Deckenmontage. Verschluss ohne Werkzeuge zu öffnen, inkl. Brandschutzdübel liefern und montieren
Menge: 25,000 St

**2.1.12 Rangierkanalsystem 150mm inkl. Endkappen und Profilhalter**
Rangierkanalsystem 150mm
für Aufbau auf Schaltschränke oder Installationsverteiler, aus PVC-hart, Farbe verkehrsweiß, inkl. Endkappen und Profilhalter, (1 Paar/m), Abmessungen: H=150 x T=110 mm
liefern und montieren
Menge: 1,000 m

**2.1.13 Brüstungs-Kanal 68 x 100mm (Hart-PVC) verkehrsweiß, inkl. Kabelhalteklammern, Kupplungsstücke und Befestigungsmaterial**
Brüstungs-Kanal 68 x 100mm (Hart-PVC)
verkehrsweiß, bestehend aus Unterteil und innenliegendem Deckel geeignet zum Einbau von Gerätedosen, inkl. Kabelhalteklammern, Kupplungsstücke und Befestigungsmaterial liefern und auf Verlegefertigem Untergrund in Teillängen verlegen
Menge: 32,000 m

**2.1.14 Endplatte für BR-Kanal 68 x 100mm**
Endplatte für BR-Kanal 68 x 100mm
aus Hart-PVC, verkehrsweiß, mit Befestigungsmaterial liefern und montieren
Menge: 6,000 St

**2.1.15 Brüstungs-Kanal 68 x 130mm (Hart-PVC) verkehrsweiß, inkl. Kabelhalteklammern, Kupplungsstücke und Befestigungsmaterial**
Brüstungs-Kanal 68 x 130mm (Hart-PVC)
verkehrsweiß, bestehend aus Unterteil und innenliegendem Deckel geeignet zum Einbau von Gerätedosen, inkl. Kabelhalteklammern, Kupplungsstücke und Befestigungsmaterial liefern und auf Verlegefertigem Untergrund in Teillängen verlegen
Menge: 8,000 m

**2.1.16 Endplatte für BR-Kanal 68 x 130mm**
Endplatte für BR-Kanal 68 x 130mm
aus Hart-PVC, verkehrsweiß, mit Befestigungsmaterial liefern und montieren
Menge: 2,000 St

**2.1.17 Brüstungs-Kanal 68 x 170mm (Hart-PVC) verkehrsweiß, Unterteil**
Brüstungs-Kanal 68 x 170mm (Hart-PVC)
verkehrsweiß, Unterteil, geeignet zum Einbau von Gerätedosen, inkl. Kabelhalteklammern, Kupplungsstücke und Befestigungsmaterial liefern und auf Verlegefertigem Untergrund in Teillängen verlegen
Menge: 14,000 m

**2.1.18 Brüstungs-Kanal 68 x 170mm (Hart-PVC) verkehrsweiß, Oberteil**
Brüstungs-Kanal 68 x 170mm (Hart-PVC)
verkehrsweiß, Oberteil, in Teillängen liefern und montieren
Menge: 10,000 m

**2.1.19 Wandanschlussblende für BR-Kanal 68 x 170mm aus Stahlblech, verkehrsweiß, inkl. Abschlussstück**
Wandanschlussblende für BR-Kanal 68 x 170mm
aus Stahlblech, verkehrsweiß, inkl. Abschlussstück liefern und montieren
Menge: 8,000 St

**2.1.20 Schnittkaschierung für BR-Kanal 68 x 170mm aus Stahlblech, verkehrsweiß liefern und montieren**
Menge: 4,000 St

**2.1.21 Trennsteg für BR-Kanal, PVC**
Trennsteg für BR-Kanal, PVC
in Teillängen liefern und montieren
Menge: 36,000 m

**2.1.22 Geräteeinbaudose 71 x 69mm aus PVC für den Einbau von handelsüblichen Einbaugeräten in Brüstungskanal**
Geräteeinbaudose 71 x 69mm
aus PVC für den Einbau von handelsüblichen Einbaugeräten in Brüstungskanal liefern und montieren
Menge: 16,000 St

**2.1.23 Universalkonsole für Adapterplatte Wandabstand 78-125mm inkl. Adapterplatte für BRK 130-170mm, Stahlblech verzinkt**
Universalkonsole für Adapterplatte Wandabstand 78-125mm inkl. Adapterplatte für BRK 130-170mm, Stahlblech verzinkt, Tragkraft bis 75kg bei einem Befestigungsabstand von 600mm möglich, Konstrukt liefern und inkl. Befestigungsmaterial montieren.
Menge: 28,000 St

**2.1.24 Sicherungsbügel, PC/ABS halogenfrei zur Befestigung des Lamellenträgers auf der Konsole**
Sicherungsbügel, PC/ABS halogenfrei
zur Befestigung des Lamellenträgers auf der Konsole, liefern und fachgerecht montieren
Menge: 28,000 St

**2.1.25 Lamellenträger, PC/ABS halogenfrei grau als Halterung für 10 Lamellen, beliebig zu kürzen und anzureihen**
Lamellenträger, PC/ABS halogenfrei, grau
als Halterung für 10 Lamellen, beliebig zu kürzen und anzureihen, liefern und fachgerecht montieren
Menge: 14,000 St

**2.1.26 Lamelle, Aluminium, verkehrsweiß, 2m LL**
Lamelle, Aluminium, verkehrsweiß,
2m Lieferlänge, in Teillängen liefern und fachgerecht montieren
Menge: 54,000 m

**2.1.27 Kupplungsstift aus Stahl zum Verbinden von Lamellen liefern und montieren**
Menge: 20,000 m

**2.1.28 Leitungsführungs-Kanal 20 x 33mm aus Hart-PVC, verkehrsweiß, ohne Trennwand einschließlich Befestigungsmaterial**
Leitungsführungs-Kanal 20 x 33mm
aus Hart-PVC, verkehrsweiß, bestehend aus Unterteil und aufschnappbarem Deckel, ohne Trennwand einschließlich Befestigungsmaterial auf verlegefertigem Untergrund in Teillängen liefern und verlegen
Menge: 20,000 m

**2.1.29 Leitungsführungs-Kanal 40 x 57mm aus Hart-PVC, verkehrsweiß, mit Trennwand einschließlich Befestigungsmaterial**
Leitungsführungs-Kanal 40 x 57mm
aus Hart-PVC, verkehrsweiß, bestehend aus Unterteil und aufschnappbarem Deckel, mit Trennwand einschließlich Befestigungsmaterial auf verlegefertigem Untergrund in Teillängen liefern und verlegen
Menge: 14,000 m

**2.1.30 Leitungsführungskanal LFS 32 x 18mm aus verzinktem Stahlblech, lackiert in verkehrsweiß**
Leitungsführungskanal LFS 32 x 18mm
aus verzinktem Stahlblech, lackiert in verkehrsweiß, bestehend aus Unterteil und aufschnappbarem Deckel, in Teillängen liefern und inkl. Befestigungs- und Verbindungsmaterial montieren
Menge: 12,000 m

**2.1.31 Erdungsset für LFS**
Erdungsset für LFS
bestehend aus Erdungsklemme, Erdungsleitung und Erdungskralle montieren und anschließen
Menge: 6,000 St

#### 2.2 Kabel und Leitungen

**2.2.1 NYCWY 4x16/16 mm² mit konzentrischem Leiter, liefern und auf vorhandene Kabeltragsysteme verlegen**
Kabel NYCWY 4x16/16mm²
nach DIN VDE 0271, mit konzentrischem Leiter, Cu-Zahl 768 in Teillängen liefern und auf vorhandene Pritschen, Wannen oder auf Kabelleitern bzw. in Leitungsführungskanäle oder Leerrohre einziehen
Menge: 70,000 m

**2.2.2 Kabel 4x10/10 - 4x16/16mm² absetzen, einführen und mit notwendigen Kabelschuhen anschließen**
Kabel  4x10/10 - 4x16/16mm²
absetzen, einführen und nach Klemmplan anschließen mit notwendigen Kabelschuhen einschließlich Adermarkierung
Menge: 4,000 St

**2.2.3 NYM-J 5x1,5 mm² liefern, in ZD in Sammelh., auf Kabeltrasse, in Kanal oder Rohr**
PVC-Mantelleitung NYM-J 5x1,5 mm²
nach DIN VDE 0250, Cu-Zahl 72 in Teillängen liefern und in der Zwischendecke in Sammelhaltern bzw. auf Kabeltrassen verlegen sowie in Kanal oder Rohr einziehen
Menge: 50,000 m

**2.2.4 NYM-J 3x2,5 mm² liefern, in ZD in Sammelh., auf Kabeltrasse, in Kanal oder Rohr**
PVC-Mantelleitung NYM-J 3x2,5mm²
nach DIN VDE 0250, Cu-Zahl 72 in Teillängen liefern und in der Zwischendecke in Sammelhaltern bzw. auf Kabeltrassen verlegen sowie in Kanal oder Rohr einziehen
Menge: 100,000 m

**2.2.5 NYM-J 3x1,5 mm² liefern, in ZD in Sammelh., auf Kabeltrasse, in Kanal oder Rohr**
PVC-Mantelleitung NYM-J 3x1,5mm²
nach DIN VDE 0250, Cu-Zahl 43 in Teillängen liefern und in der Zwischendecke in Sammelhaltern bzw. auf Kabeltrassen verlegen sowie in Kanal oder Rohr einziehen
Menge: 100,000 m

**2.2.6 Mantelleitung / Kabel 3x1,5 - 5x2,5mm² absetzen, einführen und anschließen**
Mantelleitung / Kabel 3x1,5 - 5x2,5mm²
absetzen, einführen und nach Klemmplan anschließen mit notwendigen Kabelschuhen einschließlich Adermarkierung
Menge: 20,000 St

**2.2.7 J-Y(St)Y 2x2x0,8mm als Fernmelde-Installationskabel, liefern auf vorhanden Kabeltragsysteme verlegen**
J-Y(St)Y 2x2x0,8mm
als Fernmelde-Installationskabel, Cu-Zahl 25 nach VDE 0815 mit statischem Schirm und Lagenverseilung, PVC-Mantel grau, in Teillängen liefern und uP mit notwendigem Befestigungsmaterial in vorh. Mauerschlitz oder in der Zwischendecke bzw. auf Kabeltrassen verlegen
Menge: 20,000 m

**2.2.8 2x2x0,6-0,8mm absetzen, einführen, anschl., beschriften**
Fernmeldeleitung JY(St)Y bis 2x2x0,6-0,8mm
absetzen, einführen und nach Klemmenplan auflegen
Menge: 4,000 St

#### 2.3 Installationsgeräte

*Hinweis: Bei den nachfolgenden Installationsgeräten ist jeweils ein einheitliches Programm eines Fabrikates zu verwenden. Sämtliche Installationsgeräte sind in antibakterieller Ausführung zu kalkulieren. Bei Installationsgeräten mit Beschriftungsfeld ist das Beschriften einzukalkulieren.*
Bei den folgenden Installationsgeräten ist jeweils ein einheitliches Programm eines Herstellers zu verwenden. Die unten genannten Produkte sind bereits im Haupthaus vorhanden. Bei Installationsgeräten mit Beschriftungsfeld ist das Beschriften einzukalkulieren.

Hersteller  : Jung
Typ  : AS 500 / WG 800
Farben  : weiß
oder gleichwertig, angeboten
Hersteller: '........................................'

Typ: '........................................'

**2.3.1 Schalter Aus / Wechsel in Unterputzausführung mit Wippe**
Schalter Aus / Wechsel
in Unterputzausführung, nach VDE 0632, 10A, 250V AC, komplett mit Wippe liefern, montieren und anschließen
Menge: 8,000 St

**2.3.2 SCHUKO-Steckdose 16A, weiß in UP-Ausführung, 1-fach, 2-polig 250 V AC, mit integriertem erhöhten Berührungsschutz**
SCHUKO-Steckdose 16A, weiß
in UP-Ausführung, 1-fach, 2-polig 250 V AC, mit integriertem erhöhten Berührungsschutz, Anschlußklemmen als Verbindungsklemmen nach VDE 0620 für Leiter bis 2,5mm² und berührungssicher auch ohne Abdeckung nach VDE DIN 57470 mit Schrauben und Krallen
liefern, montieren und anschließen
Menge: 4,000 St

**2.3.3 Abdeckrahmen mit Schriftfeld 1-fach**
Abdeckrahmen 1-fach
mit Schriftfeld liefern und montieren
Menge: 4,000 St

**2.3.4 Abdeckrahmen mit Schriftfeld 2-fach, senkr-waager.**
Abdeckrahmen 2-fach
mit Schriftfeld für senkrechte / waagerechte Kombination
liefern und montieren
Menge: 4,000 St

*Hinweis: Bei den nachfolgenden Installationsgeräten ist jeweils ein einheitliches Programm eines Fabrikates zu verwenden. Sämtliche Installationsgeräte sind in antibakterieller Ausführung zu kalkulieren. Bei Installationsgeräten mit Beschriftungsfeld ist das Beschriften einzukalkulieren.*
Bei den folgenden Installationsgeräten ist jeweils das passende Programm zum zuvor genannten BR-Kanal zu verwenden. Bei Installationsgeräten mit Beschriftungsfeld ist das Beschriften einzukalkulieren.

Hersteller  : Hager
Farben  : verkehrsweiß
oder gleichwertig, angeboten
Hersteller: '........................................'

Typ: '........................................'

**2.3.5 Kanalsteckdose 2-fach, verkehrsweiß**
Kanalsteckdose 2-fach, verkehrsweiß
Kanalsteckdose mit erhöhtem Berührungsschutz, vorverdrahtet, anreihbar durch 3-poliges Steckverbindersystem mit Schnellbefestigung für Geräteeinbausystem mit C-Profil.
Leitungsanschluss über Steckklemmen 1,5 - 2,5 mm² oder über verpolungssicheres Steckverbindersystem.
Befestigungsart: C-Profil
Farbe: verkehrsweiß
RAL Farbnummer: 9016
Nennstrom: 16 A
Nennspannung: 250 V
Frequenz: 50/60 Hz
Montageart: Geräteeinbaukanal
Vorbestückt mit: 2 Schukosteckdosen
Stecksystem: Wago Winsta
Länge: 120 mm
Breite installiertes Produkt: 50 mm
Tiefe installiertes Produkt: 61 mm
liefern, montieren und betriebsfertig anschließen
Menge: 8,000 St

**2.3.6 Modularblende mit Beschriftungsfeld 2-fach**
Modularblende mit Beschriftungsfeld 2-fach
für Kanalsteckdosen 2-fach, schnittkaschierend und anreihbar.
Kanalsystem: BR, BRN, BRA, BRS, BRH, BKIS, DA
OT-Breite: 80 mm
Werkstoff: ABS
Halogenfrei: ja
Farbe: verkehrsweiß
RAL Farbnummer: 9016
Länge: 152 mm
Info: Anreihbar
Durchmesser der Öffnung: 48 mm
Beschriftbar, mit Beschriftungsfeld: ja
Schnittkaschierend: ja
liefern und montieren
Menge: 8,000 St

**2.3.7 Kanalsteckdose 3-fach, reinweiß**
Kanalsteckdose 3-fach, verkehrsweiß
Kanalsteckdose mit erhöhtem Berührungsschutz, vorverdrahtet, anreihbar durch 3-poliges Steckverbindersystem mit Schnellbefestigung für Geräteeinbausystem mit C-Profil.
Leitungsanschluss über Steckklemmen 1,5 - 2,5 mm² oder über verpolungssicheres Steckverbindersystem.
Befestigungsart: C-Profil
Farbe: verkehrsweiß
RAL Farbnummer: 9016
Nennstrom: 16 A
Nennspannung: 250 V
Frequenz: 50/60 Hz
Montage: anreihbar
Ausführung: 3 fach
Vorbestückt mit: 3 Schukosteckdosen
Stecksystem: Wago Winsta
Länge: 180 mm
Breite installiertes Produkt: 50 mm
liefern, montieren und betriebsfertig anschließen
Menge: 8,000 St

**2.3.8 Modularblende mit Beschriftungsfeld 3-fach**
Modularblende mit Beschriftungsfeld 3-fach
für Kanalsteckdosen 3-fach, schnittkaschierend und anreihbar.
Kanalsystem: BR, BRN, BRA, BRS, BRH, BKIS, DA
OT-Breite: 80 mm
Werkstoff: ABS
Halogenfrei: ja
Farbe: verkehrsweiß
RAL Farbnummer: 9016
Ausführung: 3 fach
Länge: 212 mm
Info: Anreihbar
Durchmesser der Öffnung: 48 mm
Beschriftbar, mit Beschriftungsfeld: ja
Schnittkaschierend: ja
liefern und montieren
Menge: 8,000 St

**2.3.9 Verbindungsltg. mit Eingangsbuchse und Ausgangsstecker 1,5m**
Vorkonfektionierte Leitungen für Energiebus Steckverbinder-System.
Halogenfrei: nein
Leiterquerschnitt: 2,5 mm²
Kabeltyp: H05VV-F
Gehäusefarbe: schwarz
Nennstrom: 16 A
Gesamtlänge: 1,5 m
Mantel-Farbe: schwarz
Mechanische Kodierung: ja
Kontaktwiderstand: 1 mΩ
Schutzart: IP20
Farbe der Kodierung / Kontakteinsatz: weiß
Art der konfektionierten Leitung: Verbindungskabel
Ausführung Seite 1: Buchse
Ausführung Seite 2: Stecker
Leitung dauertemperaturbeständig bis: 70 °C
liefern und montieren
Menge: 5,000 St

**2.3.10 Geräte-Einbaudose Daten für Rahmenblende modular**
Geräteeinbaudose für Datentechnik zur C-Profil Befestigung für integrierten Geräteeinbau
(tehalit) mit Rahmenblende universal. Mit zwei Gerätehalteschrauben in Schnellgewindeausführung, vertikaler und horizontaler Geräteeinbau möglich, mit umklappbarem Steg zum leichteren Anschluss von Mehrfach-Datendosen.
Produktkompatibilität: Für C-Profil Geräteeinbausysteme
Länge: 71 mm
Breite: 64 mm
Tiefe: 50 mm
Ausführung: 1 fach
Format Geräteeinbaumöglichkeit: Standard 60mm
Ausführung der Dose: Offen
Werkstoff: Polyamid (PA)
Halogenfrei: ja
Farbe: lichtgrau
RAL Farbnummer: 7035
Zulassungen: CE
liefern und montieren
Menge: 16,000 St

**2.3.11 Datenmodul Cat. 6a 8/8 geschirmt, 2-fach Tragring**
Datenmodul Cat. 6a 8/8 geschirmt,
Set bestehend aus: Montagerahmen zur Aufnahme von zwei Modularen Anschlusseinheit mit einer maximalen Modulbreite von 14,7 mm.Zwei Modulare Anschlusseinheiten RJ45, Kategorie 6A / Klasse EA nach DIN EN50173-1, bis 500 MHz, 8 polige Ausführung,, geeignet für starre (AWG26/1 - AWG22/1) und flexible (AWG26/7 - AWG22/7) Leiter.Zum Einbau in anreihbare Gerätedosen für Brüstungskanäle, mit reduzierter Einbautiefe zum bündigen Abschluß mit der Verschlußkontur des Brüstungskanals.Zur Verwendung mit Zentralscheiben UAE 2-fach mit Maß
55 x 55 mm.
Kategorie: 6A (IEC)
Auslassrichtung (Datenanschlussdose Kupfer): abgewinkelt
Vorbestückt mit: Datennetzanschluss
Format Geräteeinbaumöglichkeit: Standard 60mm
Montageart: Gerastet und Schraubbar
liefern, montieren und anschließen

Fabrikat  : Hager
Typ  : GMKSRJ45C6A2
oder gleichwertig
Menge: 16,000 St

**2.3.12 Rahmenblende 2x RJ45, PC/ABS halogenfrei**
Rahmenblende für Brüstungskanal, modular anreihbar im Kombinationsabstand von 71 mm, Schnittkaschierend zum Kanaloberteil. Zur Aufnahme von Zentralscheiben, Abdeckungen, Wippen oder Adapterrahmen mit Maß 55 x 55 mm. Angepasst an die Außenkontur des Brüstungskanals zur Reduzierung von Schmutzablagerungen und zur vereinfachten Reinigung.
Zur Verwendung mit anreihbaren Gerätedosen für Brüstungskanäle, mit reduzierter Einbautiefe zum bündigen Abschluß mit der Verschlußkontur des Brüstungskanals. Über optionales Zwischenstück kombinierbar mit Steckdosenblende für Brüstungskanal. Integriertes Beschriftungsfeld zur Montage am Installationsgeräte oder der Gerätedose, kompatibel mit 9 mm Beschriftungsbändern.
Kanalsystem: BR, BRA, BRS, BRH, BRN, BKIS, DA
OT-Breite: 80 mm
Werkstoff: ABS
Halogenfrei: ja
Farbe: verkehrsweiß
RAL Farbnummer: 9016
Länge: 103 mm
Höhe der Öffnung: 55 mm
Breite der Öffnung: 55 mm
Mit Schutzfolie: nein
Schnittkaschierend: ja
liefern und montieren

Fabrikat  : Hager
Typ  : GR0802A9010
oder gleichwertig
Menge: 16,000 St

**2.3.13 Zentralscheibe UAE 2x RJ45, PC/ABS halogenfrei**
Zentralscheibe für UAE Steckdose 2-fach, Montagerahmen Keystone 2-fach, Montagerahmen Typ A (BTR E-DAT Modulformat) 2-fach, Anschluss Modul 2 x RJ45, Datenanschluss Patch- Modul. Ohne Beschriftunsgfeld. Zur Verwendung mit Rahmenblenden für Brüstungskanäle mit
Zentralscheibenmaß 55 x 55 mm und optional integriertem Beschriftungsfeld.
Werkstoff: ABS
Halogenfrei: ja
Farbe: verkehrsweiß
RAL Farbnummer: 9016
liefern und montieren

Fabrikat  : Hager
Typ  : GZUAE2A9010
oder gleichwertig
Menge: 16,000 St

**2.3.14 Kennzeichnung eines Installationsgerätes die Bezeichnung mit Resopalschildern Maße: 10 x 55mm**
Kennzeichnung eines Installationsgerätes
z.B. Leuchte, Steckdose oder Schalter, die Bezeichnung hat mit Resopalschildern zu erfolgen, weiße  Platine - schwarze Schrift
Maße: 10 x 55mm
liefern und montieren
Menge: 10,000 St

**2.3.15 Kennzeichnung einer Verteilung Installationsverteiler, Bezeichnung mit Resopalschildern Maße: 25 x 100mm**
Kennzeichnung einer Verteilung
z.B. Klemmverteiler, Installationsverteiler
die Bezeichnung hat mit Resopalschildern zu erfolgen,
weiße  Platine - schwarze Schrift
Maße: 25 x 100mm
liefern und montieren
Menge: 4,000 St

#### 2.4 Potentialausgleich

**2.4.1 Pot.schiene speziell, klein**
Potentialausgleichsschiene
Klemmstellen nach VDE 0609
Kontaktleiste Messing vernickelt,
spezielle Anwendung für:
3 x  6mm²
2 x 16mm²
liefern und montieren
Menge: 1,000 St

**2.4.2 NYM-J 1x16 Kanal**
PVC-Mantelleitung NYM-J 1x16 mm²
nach DIN VDE 0250, Cu-Zahl 154
in Teillängen liefern und auf vorhandene Pritschen
und Wannen verlegen bzw. in
Leitungsführungskanäle oder Leerrohre ziehen
Menge: 70,000 m

**2.4.3 Endverschluß 1x16-25**
Mantelleitung, Kabel oder Draht 1x16-25mm²
absetzen, einführen und nach Klemmplan
anschließen mit notwendigen Kabelschuhen
einschließlich Adermarkierung
Menge: 2,000 St

**2.4.4 NYM-J 1x6 up/tra/kan**
PVC-Mantelleitung NYM-J 1x6mm²
nach DIN VDE 0250, Cu-Zahl 58 in Teillängen liefern und u.P. mit notwendigem Befestigungsmaterial in vorhandenen Mauerschlitz oder auf Kabeltrassen / Sammelhaltern / Rohren / Kanälen, verlegen oder einziehen
Menge: 25,000 m

**2.4.5 NYM-J 1x4 up/tra/kan**
PVC-Mantelleitung NYM-J 1x4mm²
nach DIN VDE 0250, Cu-Zahl 38 in Teillängen
liefern und u.P. mit notwendigem
Befestigungsmaterial in vorhandenen Mauerschlitz
oder auf Kabeltrassen / Sammelhaltern / Rohren /
Kanälen, verlegen oder einziehen
Menge: 50,000 m

**2.4.6 Endverschluß bis 1x6**
Mantell., Kabel oder Draht bis 1x6mm²
absetzen, einführen und nach Klemmplan
anschließen mit notwendigen Kabelschuhen
einschließlich Adermarkierung
Menge: 8,000 St

### 3 445 Beleuchtungsanlage

#### 3.1 Beleuchtungskörper

*Hinweis: Den Leistungspositionen liegen unterschiedliche Fabrikate zugrunde, die der Beleuchtungsberechnung dienten. Für die Vergleichbarkeit sind diese Fabrikate anzubieten. Dem Bieter ist es freigestellt ein anderes Fabrikat in gleichwertiger Ausführung anzubieten sowie neu Berechnungen vorzulegen (Nachweis durch Bieter). Zur Bewertung der Vergleichbarkeit sind ausführliche Produktbeschreibungen dem Angebot beizufügen.*

**3.1.1 Trilux Deckenanbauleuchte Atirion, 5700lm, 4000K, mit Parabolspiegelraster, UGR<19**
LED-Anbauleuchte für Einzel- oder Lichtbandanwendungen. Für die Montage an Decken und Überhängen in Innenräumen. Mit Parabolspiegelraster hochglänzend, eloxiert. Rasterbefestigung und selbsttätige elektrische Schutzmaßnahme durch Schleifkontaktverschlüsse. Raster werkzeuglos beidseitig abklappbar und aushängbar. Mit symmetrisch begrenzt breit strahlender Lichtstärkeverteilung. Blendungsbewertung nach UGR-Einstufung (EN 12464-1) < 19. Bildschirmgerecht gemäß EN 12464-1 durch begrenzte Leuchtdichten L ≤ 1500 cd/m 2 für Ausstrahlungswinkel oberhalb 65° rundum. Leuchtenlichtstrom und Lichtfarbe fest eingestellt. Bemessungslichtstrom 5700 lm, Bemessungsleistung 52 W, maximale Leuchten-Lichtausbeute 110 lm/W. Lichtfarbe neutralweiß, ähnlichste Farbtemperatur (CCT) 4000 K, allgemeiner Farbwiedergabeindex (CRI) R a > 80. Farborttoleranz (initial MacAdam) ≤ 3 SDCM. Mittlere Bemessungslebensdauer L80 (t q 25 °C) = 35.000 h., Mittlere Bemessungslebensdauer L70 (t q 25 °C) = 50.000 h. Die Lichtquelle ist entsprechend der Ökodesign-Anforderungen (VO (EU) 2019/2020) austauschbar. Flimmern: Pst LM ≤ 1,0 bei Volllast. Stroboskop-Effekt: SVM ≤ 0,4 bei Volllast. Leuchtenkörper aus Stahlblech. Oberfläche weiß beschichtet (ähnlich RAL 9016). Flaches Profil-Design, raumseitig ausgeprägt um 55° abgewinkelt. Maße (L x B): 1548 mm x 197 mm, Leuchtenhöhe 75 mm. Kopfstücke für Einzelleuchten bzw. Lichtbandenden bitte gesondert bestellen. Leuchtenkörper mit integrierten Kupplungsstegen für exakt fluchtende Lichtbänder mit durchlaufenden Rastern. Schutzklasse (EN 61140): I, Schutzart (DIN EN 60529): IP20, Stoßfestigkeitsgrad nach IEC 62262: IK02, Prüftemperatur Glühdrahttest gemäß IEC 60695-2-11: 850 °C. Zulässige Umgebungstemperatur (ta): -20 °C bis 25 °C. Gewicht: 4,3 kg. Mit elektronischem Betriebsgerät, schaltbar. Das Betriebsgerät ist entsprechend der Ökodesign-Anforderungen (VO (EU) 2019/2020) austauschbar. Das Produkt erfüllt die grundlegenden Anforderungen der anwendbaren EU-Richtlinien und des Produktsicherheitsgesetzes und trägt die CE-Kennzeichnung. Zusätzlich ist die Leuchte durch eine unabhängige Prüfstelle ENEC-zertifiziert.
liefern, montieren und anschließen

Hersteller:  Trilux
Typ:  Atirion D-L RPV 1500 5200-840 ET
oder gleichwertig, angeboten
Hersteller: '........................................'

Typ: '........................................'
Menge: 8,000 St

**3.1.2 Kopfstücke für zuvor beschriebene Leuchte 1 Paar, liefern und montieren**
Kopfstücke für zuvor beschriebene Leuchte
1 Paar, liefern und montieren

Hersteller:  Trilux
Typ:  ZKS PC neu
oder gleichwertig, angeboten
Hersteller: '........................................'

Typ: '........................................'
Menge: 8,000 Paar

**3.1.3 Trilux Deckenanbauleuchte Montigo, 2500lm, 4000K, mit opaler Abdeckwanne**
LED-Anbauleuchten für Decken- und Wandmontage. Mit opaler PMMA-Abdeckwanne, fein strukturiert. Mit lambertscher Lichtstärkeverteilung. Sicherer Halt der Wanne durch innen liegende Federverschlüsse. Leuchtenlichtstrom und Lichtfarbe fest eingestellt. Bemessungslichtstrom 2700 lm, Bemessungsleistung 20 W, maximale Leuchten-Lichtausbeute 135 lm/W. Lichtfarbe neutralweiß, ähnlichste Farbtemperatur (CCT) 4000 K, allgemeiner Farbwiedergabeindex (CRI) R a > 80. Farborttoleranz (initial MacAdam) ≤ 3 SDCM. Mittlere Bemessungslebensdauer L70 (t q 25 °C) = 50.000 h. Die Lichtquelle ist entsprechend der Ökodesign-Anforderungen (VO (EU) 2019/2020) austauschbar. Flimmern: Pst LM ≤ 1,0 bei Volllast. Stroboskop-Effekt: SVM ≤ 0,4 bei Volllast. Leuchtenkörper aus Stahlblech. Oberfläche weiß beschichtet (ähnlich RAL 9016). Kopfstücke aus schlagzähem ABS. Mit rückseitig integriertem Leitungskanal zur Leitungsführung bei längsversetztem Wandauslass. Seitliche Leitungseinführung im Kopfstück ausgeführt. Maße (L x B) 1234 mm x 111 mm, Leuchtenhöhe 101 mm. Schutzklasse (EN 61140): I, Schutzart (DIN EN 60529): IP40, Stoßfestigkeitsgrad nach IEC 62262: IK02, Prüftemperatur Glühdrahttest gemäß IEC 60695-2-11: 650 °C. Zulässige Umgebungstemperatur (ta): -20 °C bis 25 °C. Gewicht: 3,6 kg. Die Leuchte ist für den Betrieb an einem 230V Gleichspannungsnetz (DC) geeignet. Mit elektronischem Betriebsgerät, schaltbar. Das Betriebsgerät ist entsprechend der Ökodesign-Anforderungen (VO (EU) 2019/2020) austauschbar. Das Produkt erfüllt die grundlegenden Anforderungen der anwendbaren EU-Richtlinien und des Produktsicherheitsgesetzes und trägt die CE-Kennzeichnung. Zusätzlich ist die Leuchte durch eine unabhängige Prüfstelle ENEC-zertifiziert.
liefern, montieren und anschließen

Hersteller:  Trilux
Typ:  Montigo 1200 O 2500-840 ET
oder gleichwertig, angeboten
Hersteller: '........................................'

Typ: '........................................'
Menge: 2,000 St

#### 3.2 Sicherheitsbeleuchtung

*Hinweis: Bei den folgenden Komponenten der Sicherheitsbeleuchtungsanlage (SiBel)*
Bei den folgenden Komponenten der Sicherheitsbeleuchtungsanlage (SiBel) ist jeweils ein einheitliches System / Programm eines Fabrikates zu verwenden. Für sämtliche Komponenten ist liefern, montieren, anschließen und entsprechende Anwenderbezogene Programmierung zu kalkulieren. Die Anordnung der RZL und SL sowie das integrieren von Notlichtkomponenten in Beleuchtungskörper wurden auf Grundlage des folgenden Herstellers vorgenommen.
Es handelt sich hier um die Erweiterung einer bestehenden Anlage. Die Komponenten sind somit fest geschrieben.

Hersteller:  EATON CEAG

**3.2.1 GuideLed SL 13822 CGLine+ Deckenaufbau mit symmetrischer Optik für Flächenausleuchtung**
Selbstüberwachende LED Einzelbatterie-Sicherheitsleuchte für Deckenaufbau, mit symmetrischer Optik, gem. DIN EN 60598-1, DIN EN 60598-2-22 und DIN EN 1838 für Anlagen gem. DIN EN 50172, DIN VDE 0100-560 und DIN V VDE V 0108-100 zum separaten Betrieb oder zum Anschluss an die zentrale Überwachungseinrichtung CGLine+ Web-Controller (ungeschirmte 2-adrige Busleitung erforderlich).

Symmetrische Optik für gleichmäßige, flächige Ausleuchtung.
Lichtlenkung mittels Doppel-Linsentechnik kombiniert mit in der Leuchte integrierten, reflexionsverstärkten Reflektoren. Lichtquelle: 2 x hocheffiziente, weiße Highpower-LEDs 1,6W mit einer Lebensdauer von 50000 h durch optimierte LED-Betriebsbedingungen.

Gehäuse deckenseitig aus Aluminiumdruckguß für optimierte Wärmeverteilung. Sichtbares Gehäuse aus weißem Polycarbonat (RAL 9010) und klarer Abschlussscheibe. Leitungseinführung deckenseitig oder seitlich für Netz- und Busleitung möglich, mit zusätzlichem Raum für Leitungsverlegung.

Serienmäßiger Funktionsumfang:
- manueller Funktionstest oder Betriebsdauertest über Prüftaster
- Notlichtbetriebsdauer 1 h, 3 h oder 8 h wählbar
- Testergebnisse mit Störungsanalyse (Leuchtmittel, Lade- und Batteriekreis) sowie Statusanzeigen
 (Betrieb, Funktionstest, Betriebsdauertest) über 2-farbige LED.
- automatischer Funktionstest (wöchentlich) und automatischer Betriebsdauertest (alle 6 Monate)
 optional abschaltbar mit Erinnerung an fälligen Betriebsdauertest nach 12 Monaten.
- automatische Ladeüberwachung und Tiefentladeschutz mit Wiedereinschaltsperre
- Leerlauf- und Kurzschlussüberwachung
- 1 Minute Rückschaltverzögerung auf Normalbetrieb nach Netzwiederkehr
- Blockierfunktion über CGLine+ Web-Controller in Betriebsruhezeiten
- generell für Dauer- oder Bereitschaftsschaltung geeignet

Lichtstrom Netzbetrieb: 204 lm
Lichtstrom ΦE/ΦN am Ende der
Notlicht-Nennbetriebsdauer: 100% bei 1 h, 65% bei 3 h, 25% bei 8 h
Batterie: LiIon 3,7V 4000mAh
Gehäusematerial: PC, Aluminium
Gehäusefarbe: Weiß, ähnlich RAL9010
Anschlussklemmen: Durchverdrahtung von Netz L, Llsquo;, N, PE bis 2,5 mm²
Durchverdrahtung CGLine+ Bus bis 1,5 mm²
Anschlussspannung: 220 - 240 V, 50/60 Hz
Anschlussleistung Netzbetrieb: 6,9 VA / 6,7 W
Schutzklasse: I
Schutzart: Leuchte IP 41
Zulässige Umgebungstemperatur: -5°C bis +30°C (Dauerlicht)
0°C bis +35°C (Bereitschaftslicht)

Abmessungen (mm) : L = 195, B = 195, H = 40

Drittstellenzertifikat: ENEC

Fabrikat:  CEAG
Typ:  GuideLed SL 13822 CGLine+
Menge: 1,000 St

**3.2.2 Programmierung von 1 Stück Leuchte in die bestehende Anlage (Zielortprogrammierung der Leuchte) und eine Einweisung des Bedienerpersonals**
Menge: 1,000 psch

### 4 446 Blitzschutz- und Erdung

#### 4.1 Potentialausgleich

**4.1.1 Pot.schiene speziell, groß**
Potentialausgleichsschiene
Klemmstellen nach VDE 0609
Fuß- und Abdeckkappe aus schlagfestem
Kunststoff, spezielle Anwendung für:
14 x 6mm²,
2 x16mm²
1 x 35mm² mit 2 Klemmschrauben je Klemmstelle
liefern und montieren
Menge: 2,000 St

**4.1.2 Pot.schiene speziell, klein**
Potentialausgleichsschiene
Klemmstellen nach VDE 0609
Kontaktleiste Messing vernickelt,
spezielle Anwendung für:
3 x  6mm²
2 x 16mm²
liefern und montieren
Menge: 4,000 St

**4.1.3 Erdungsbandschelle mittel**
Erdungsbandschelle mittel
Band aus Bronze, vernickelt
für Leiterquerscnitte bis 2x16 mm², R3/8-1 ½ Zoll
liefern, montieren und anschließen
Menge: 5,000 St

**4.1.4 NYM-J 1x16 Kanal**
PVC-Mantelleitung NYM-J 1x16 mm²
nach DIN VDE 0250, Cu-Zahl 154
in Teillängen liefern und auf vorhandene Pritschen
und Wannen verlegen bzw. in
Leitungsführungskanäle oder Leerrohre ziehen
Menge: 70,000 m

**4.1.5 Endverschluß 1x16-25**
Mantelleitung, Kabel oder Draht 1x16-25mm²
absetzen, einführen und nach Klemmplan
anschließen mit notwendigen Kabelschuhen
einschließlich Adermarkierung
Menge: 4,000 St

**4.1.6 NYM-J 1x6 up/tra/kan**
PVC-Mantelleitung NYM-J 1x6mm²
nach DIN VDE 0250, Cu-Zahl 58 in Teillängen liefern und u.P. mit notwendigem Befestigungsmaterial in vorhandenen Mauerschlitz oder auf Kabeltrassen / Sammelhaltern / Rohren / Kanälen, verlegen oder einziehen
Menge: 60,000 m

**4.1.7 Endverschluß bis 1x6**
Mantell., Kabel oder Draht bis 1x6mm²
absetzen, einführen und nach Klemmplan
anschließen mit notwendigen Kabelschuhen
einschließlich Adermarkierung
Menge: 15,000 St

### 5 457 Übertragungsnetze

#### 5.1 Datennetz

*Hinweis: II. Datennetz Kupfer - Installation*
II. Datennetz Kupfer - Installation

Für das Projekt ist eine anwendungsneutrale Kommunikationskabelanlage für den Inhouse-Bereich zu errichten.
Wie in DIN EN 50173-2 und in DIN EN 50173-6 gefordert, muss die Kommunikationskabelanlage ohne Einschränkungen einen funktionsgerechten Betrieb von mehr als 10 Jahren ermöglichen.
Die technischen Vorgaben für die Kommunikationskabelanlage sind nach DIN/EN 50173 einzuhalten. Die Anforderungen zur Installationsplanung sowie Installationspraktiken sind in der DIN/EN 50174 beschrieben und nachzuweisen. Es ist der Nachweis für die Funktion der Installierten Verkabelung wie in DIN/EN 50346 beschrieben zu erbringen. Nach Inbetriebnahme können Störeinkopplungen Fehler in anwendungsneutralen Kommunikationskabelanlagen auslösen. In der DIN/EN 50310 ist die Anwendung von Maßnahmen für Erdung und Potentialausgleich in Gebäuden mit Einrichtungen der Informationstechnik beschrieben. Durch diese Maßnahmen können Fehler  in der anwendungsneutralen Kommunikationskabelanlage verringert/beseitigt werden.
Gefordert wird, dass das Leistungsvermögen der Übertragungsstrecken in der Kommunikationskabelanlage  für die Anforderungen der Netzanwendung nach 10 GBASE-T ausgelegt ist. Daher müssen die Datenkabel die Werte erfüllen, die in EN 50288-10-1/-2 und EN 50288-11-1/-2 vorgegeben sind. Aus dem gleichen Grund muss der Aufbau der Kupferdatenleitungen mindestens als S/FTP-Kabel realisiert werden. Bei den Verlegungen von Kabelbündel von Kupferinstallationskabel sind die Empfehlungen auf die maximale Bündelanzahl gem EN50174-2:Beiblatt: 2015 zu berücksichtigen, da sich bei der zukünftigen Übertragungen von Diensten PoE, PoEP, Remote Powering erhebliche Erwärmungen ergeben können. Ferner sind die Mindestabstände zu anderen Kabeltypen und EMV-Störquellen gem EN 50174-2:2015 einzuhalten.
Um ein Automatisiertes Infrastrukturmanagementsystem(AIM) nachrüsten zu können wie in DIN/EN 50174-1/A2 beschrieben, sind 19“ Frontblenden mit Bohrungen zu verwenden, die das nachträgliche Anbringung einer RFID-Antenne im System garantieren. Die Tüllen der Stecker am Patchkabel müssen so konstruiert sein, dass die nachträgliche Anbringung einer Transponderhalterung zur Aufrüstung zu einem AIM-System realisiert werden kann. Die bestehende anwendungsneutrale Kommunikationskabelanlage soll nur mit zusätzlichen AIM-Komponenten zu einem AIM-System erweitert werden. In den Verteilerschränken sich jeweils1HE vorsorglich für eine aktive AIM-Systemkomponenten vorzusehen. Ferner sind freie HE ggf. für das Spiegeln der aktiven Cu-Ports in den aktiven Netzwerkkomponenten (Switches) in den Schränken mit vorzusehen.
Die nachfolgen Parameter und Funktionen sind  bei Angebotsabgabe anhand von aussagefähigen Datenblättern nachzuweisen.

Die Anschlusskomponenten einer geschirmte Verkabelung (Cat6A für Verbindungstechnik: EN 60603-7-51) für die Netzanwendung 10 GBASE-T (Kupfer-Verkabelung) müssen mindestens folgende Parameter bzw. Vorgaben einhalten:
Für Geräteanschlussdosen gemäß Cat.6A, wird vorgeschrieben:
1. Von einem Messlabor ist ein 2-Connector-Permanent der Link-Klasse EA nachzuweisen
2. Sie müssen geeignet für PoE+ gemäß IEEE 802.3at sein und eine Strombelastbarkeit von 1A bei 50°C erfüllen
3. Sie müssen ein optimiertes Kontaktdesign zur Vermeidung von Abreißfunken im Kontaktruhebereich haben
4. Es muss ein Kontaktüberbiegeschutz in den passiven Ports vorhanden sein, um im Betrieb einen Netzausfall durch Verwendung von z.B. RJ11- und RJ12-Steckern an Geräteanschluss- und Rangierschnüre (Patchkabel) zu vermeiden
5. separate Potentialanschlussmöglichkeit in der Geräteanschlussdose verfügen (für Maßnahmen wie in DIN/EN 50310 beschrieben)
6. Bei einer geschirmten Verkabelung darf der Kabelschirm an der Geräteanschlussdose/Modul nicht als Zugentlastung verwendet werden wie in DIN/EN 50174 beschrieben.

Für 19“-Patch-Panel gemäß Cat.6A, wird vorgeschrieben:
1. Von einem Messlabor ist ein 2-Connector-Permanent der Link-Klasse EA nachzuweisen
2. Sie müssen geeignet für PoE+ gemäß IEEE 802.3at sein und eine Strombelastbarkeit von 1A bei 50°C erfüllen
3. Sie müssen ein optimiertes Kontaktdesign zur Vermeidung von Abreißfunken im Kontaktruhebereich haben
4. Es muss ein Kontaktüberbiegeschutz in den passiven Ports vorhanden sein, um im Betrieb einen Netzausfall durch Verwendung von z.B. RJ11- und RJ12-Steckern an Geräteanschluss- und Rangierschnüre zu vermeiden
5. Potentialanschlussmöglichkeit im Patch-Panel verfügen
6. Bei einer geschirmten Verkabelung darf der Kabelschirm nicht als Zugentlastung verwendet werden wie in DIN/EN 50174 beschrieben.

Für Geräteanschluss- und Rangierschnüre (Patchkabel) gemäß Cat6A wird gefordert:
1. Müssen von einem Messlabor getestet sein und den Bewertungsstandard nach EN 560173 erfüllen
2. Es müssen außerdem die Vorgaben gemäß DIN EN 61935-2 erfüllt werden
3. Sie müssen geeignet für PoE+ gemäß IEEE 802.3at sein
4. Es ist ein optimiertes Kontaktdesign zur Vermeidung von Abreißfunken im Kontaktruhebereich zu verwenden.

**5.1.1 19" 24-fach Patch Panel 1HE grau, Cat.6A mit Vollauszug**
19" 24-fach Patch Panel 1HE grau, Cat.6A
mit Vollauszug auf Gleitschienen,
Gehäuse metallisch, mit integrierter Kabelabfangung für mindestens 24 Kabel;
Frontblende mit mindestens 24 Buchsen;
Abdeckhaube werkzeugfrei montierbar;
PE-Leitung am Modulträger vorinstalliert;
Bestückt mit:
RJ45 Buchsen Cat.6A, gem. EN 60603-7-51, auf Leiterplatte mit IDC-Anschlussklemmen; Anwendungen gem. EN 50173-2, Anlage F (10Gbit/s, PoE Typ 4);
Optimiertes Kontaktdesign zur Vermeidung von Abreißfunken im Kontaktruhebereich;
Eignung für 4PPoE (Typ 3 und 4) in Anlehnung an IEC 60512-99-002 und EN 60512-9-3 geprüft;
IDC-Schneidklemmen: geeignet für Massivleiter,
LSA-Plus kompatibel;
Zugentlastung per beiliegende Kabelbindern;
separate Schirmkontaktierung

Anforderungen:
Buchsen: Cat.6A gem. EN 60603-7-51
- Kompatibilität: zu RJ45-/12-/11-Steckern durch Überbiegeschutz
- Lebensdauer: ≥ 750 Steckungen
- Anschluss: 8 adrig
- Adernanschluss: IDC-Schneidklemmen, LSA
- Aderndurchmesser: 0,7-1,6mm
- Wiederholbarkeit: ≥ 50
- Leiterdimension: massiv: AWG26/1-22/1
- Farbcodes: gem. T568A und B
Modulträger:
- Einbautiefe: ≤ 110mm;
- Höhe: 1HE
- Material: Stahlblech, pulverbeschichtet;
- Farbe Frontblende: lichtgrau, ähnlich RAL 7035;
- Material Abdeckhaube: rostfreies Stahlblech;
- Anzahl Cat6A-Buchsen: ≥ 24;
- Anzahl Kabelbinder: ≥ 24;

inkl. Befestigungsmaterial
liefern und montieren

angeboten, vom Bieter einzutragen
Fabrikat: '....................................................'

Typ: '....................................................'
Menge: 2,000 St

**5.1.2 RJ45-Modul Cat.6A, Typ K, T568A**
RJ45-Modul Cat.6A, Typ K, T568A
gem. EN 60603-7-51, durch Zertifikat nachzuweisen; Anwendungen gem. EN 50173-2, Anlage F (10Gbit/s, PoE+); Optimiertes Kontaktdesign zur Vermeidung von Abreißfunken im Kontaktruhebereich; IDC-Schneidklemmen: geeignet für Massiv- und Litzenleiter; Kabel-, Adernmontage ohne modulabhängiges Spezialwerkzeug; Steckbare Potentialanschlussmöglichkeit am Gehäuse; Zugentlastung mindestens an zwei Stellen möglich; separate Schirmkontaktierung; kreuzungsfreie Anordnung der Adernpaare möglich; Metallfolie der Paarschirmung ist bis zur Adernfixierung im Kabelmanager zu führen. Dienstekennzeichnung durch steckbare Schutzkappen in mindestens 5 Farben;

Anforderungen:
Einbautiefe: ≤ 32,2mm
Einbaubreite: ≤ 17,9mm
Eigenschaften: Cat6A gem. EN 60603-7-51
Kompatibilität: zu RJ45-/12-/11-Steckern durch Überbiegeschutz
Lebensdauer: ≥ 750 Steckungen
Kabeldurchmesser: geeignet für ≥ 9mm
Anschluss: 8 adrig
Kontaktdesign: Optimierung im Datenblatt nachzuweisen
Adernanschluss: IDC-Schneidklemmen
Aderndurchmesser: 0,9-1,6mm
Leiterdimension: massiv: AWG26/1-22/1
  Litze: AWG27/7-22/7
Farbcode: gem. T568A
Potentialanschluss: 6,3mm gem. DIN 46342-1
Farben für Dienstekodierung: schwarz, orange, grün, blau, gelb

incl. Anschluss- und Befestigungsmaterial
liefern, montieren und betriebsfertig anschliessen

angeboten, vom Bieter einzutragen
Fabrikat: '........................................'

Typ: '........................................'

Ein entsprechendes Datenblatt ist dem Angebot beizulegen!
Menge: 10,000 St

**5.1.3 Anschließen von Datenleitungen 4x2xAWG22**
Anschließen von Datenleitungen 4x2xAWG22
an Verteilerfeld mit RJ45-Buchsen,
Leitungstyp 4 x 2 x AWG22,
einschl. allen erforderlichen Zubehörs (Beschriftung)
Menge: 32,000 St

**5.1.4 19"-Rangierbügel**
19"-Rangierbügel
für ein- oder beidseitiges Führen von Rangierkabeln am 19"-Schwenkrahmen oder
19"-Rasterholm-Satz in 19"-Wand- bzw. Stand-Verteilerschränken
Kabelführungsquerschnitt: 95 x 95 mm

incl. Befestigungsmaterial
liefern und montieren
Menge: 6,000 St

**5.1.5 Rangierfeld 1HE**
Rangierfeld 1HE
5 Kabelführungsbügel, Alu natur eloxiert

liefern und montieren
Menge: 1,000 St

**5.1.6 Kabelbinder**
Kabelbinder
mit Rastverschluß zur Kabelbündelung.
Material: Nylon, natur.
Länge: 200 mm.
1 Set bestehend aus 25 Stück

liefern und montieren
Menge: 5,000 Set

**5.1.7 RJ45-Patchkabel Cat.6A, 1,0m, gelb**
RJ45-Patchkabel Cat.6A, 1,0m, gelb
für alle Anwendungen der Klasse EA gem. EN50173-2:2011-09, Anhang F
einschließlich 10 Gbit/s-Ethernet und PoE+; UL zertifiziert;
Qualitätsüberwachung durch PVP-Programm erforderlich;
bestehend aus S/FTP 4x2xAWG27/7 Cat.7 (600MHz) und Stecker (Typ MP8);
Stecker mit umspritzter Tülle und Rastnasenschutz in Kabelmantelfarbe;
Kabel muss einseitig mit 90°-, 180°- oder 270°- Kabelabgangsrichtung verfügbar sein;
Angabe der Kabellänge auf Steckergehäuse;
Nachweis über Adernmaterial aus vollwertigem Kupfer per Datenblatt ist beizufügen (ausdrücklich nicht CCA).

Länge: 2,0m
Farbe: gelb
Belegung: 1:1
Tülle: 180°

Kabel:
Struktur: S/FTP 4x2xAWG27/7
Adernmaterial: Cu
Performance: Cat.7 gem. EN 50288-4-2
Kabeldurchmesser: max. 5,8mm
Mantelmaterial: LSZH
Flammwidrigkeit: gem. EN60332-1, UL444CM

liefern
Menge: 32,000 St

**5.1.8 Prüfung der Kupferdatenleitung**
Prüfung der Kupferdatenleitung
Die Abnahmemessung ist mit den relevanten Messwerten entsprechend der EN 50173 durchzuführen. Es sind mindestens die Anforderungen der Class E/Cat. 6-Link 250MHz der ISO/IEC 11801 Entwurf 2. Ausgabe zu erfüllen.
Das Meßprotokoll muß folgende Angaben enthalten:

- Fabrikat/Typ und Seriennummer des Meßgerätes
- Ort, Datum und Uhrzeit der Messung
- Unterschrift und Stempel des Ausführenden
- Streckenbezeichnung, d.h. Kennzeichnung des jeweiligen Kabels, der Dose, des Verteiler-Anschlusspunktes.
- Kabeltyp
- NVP-Wert
- Grenzwerte der Einzelmessungen

Folgende Messungen sind durchzuführen:
- Länge der Übertragungsstrecke für alle Paare
- Dämpfung
- Nahnebensprechdämpfung (NEXT) für alle Paarkombinationen und beide Enden der Übertragungsstrecke
- ACR wie NEXT
- Kapazität
- Schleifenwiderstand für jedes Adernpaar
- Wellenwiderstand über die Länge der Übertragungsstrecke

Die Messungen sind grafisch über den gesamten Übertragungsbereich darzustellen. Die Auflösung der Darstellung muß mit der Meßschrittweite des Meßgerätes übereinstimmen. Die Schrittweite darf 200MHz nicht überschreiten.
Die Meßprotokolle sind in gedruckter Form bereitzustellen.
Nachträgliche Aufbereitung der Meßwerte mit Computerprogrammen sind nicht zulässig.

Die Messung ist gemäß der Netzwendung nach Klasse EA durchzuführen.
Menge: 32,000 St

**5.1.9 Installationskabel S/FTP 2x(4x2xAWG23/1), Cat.7A, D-121, Duplex**
Installationskabel S/FTP 2x(4x2xAWG23/1), Cat.7A, D-121, Duplex
geeignet für den Aufbau von Verkabelungsstrecken mindestens der Klasse FA gem. EN 50173 und ISO/IEC 11801 oder besser;
RL ≥ 21dB@1GHz,
RL ≥ 18dB@1,3GHz,
für Sicherstellung hoher Exzentrizität der Adern; Einhaltung der Anforderungen nach EN 50288-9-1; Kabelmantel aus halogenfreiem, flammwidrigen Werkstoff; Brandverhalten mindestens Dca-s1,d2,a1 gem. europäischer BauProVO; Brandklassenangabe auf Kabelmantelbedruckung gefordert; Flammwidrigkeit gem. ISO/IEC 60332-1;
Einhaltung der Trennklasse d, gem. EN50174-2:2011-09;
Brandlast: ≤ 0,28 kWh/m;
Kabeldurchmesser ≤7,5x16,5mm;
Kabelmantelfarbe: blau;

in Teillängen liefern und in vorhandene Kabelrinnen, -kanäle, Schlitze oder in Schutzrohr verlegen.

angeboten, vom Bieter einzutragen
Fabrikat: '........................................'

Typ: '........................................'

Ein entsprechendes Datenblatt ist dem Angebot beizulegen!
Menge: 1000,000 m

**5.1.10 Installationskabel S/FTP 4x2xAWG23/1, Cat.7A, D-221, Simplex**
Installationskabel S/FTP 4x2xAWG23/1, Cat.7A, D-221, Simplex
geeignet für den Aufbau von Verkabelungsstrecken mindestens der Klasse FA gem. EN 50173 und ISO/IEC 11801 oder besser;
RL ≥ 21dB@1GHz,
RL ≥ 18dB@1,3GHz,
für Sicherstellung hoher Exzentrizität der Adern; Einhaltung der Anforderungen nach EN 50288-9-1; Kabelmantel aus halogenfreiem, flammwidrigen Werkstoff;
Brandverhalten mindestens Dca-s2,d2,a1, gem. europäischer BauProVO; Brandklassenangabe auf Kabelmantelbedruckung gefordert;
Flammwidrigkeit gem. ISO/IEC 60332-1;
Einhaltung der Trennklasse "d", gem. EN50174-2:2011-09;
Brandlast: ≤ 0,14 kWh/m;
Kabeldurchmesser ≤7,5mm;
Kabelmantelfarbe: blau;

in Teillängen liefern und in vorhandene Kabelrinnen, -kanäle, Schlitze oder in Schutzrohr verlegen.

angeboten, vom Bieter einzutragen
Fabrikat: '........................................'

Typ: '........................................'

Ein entsprechendes Datenblatt ist dem Angebot beizulegen!
Menge: 200,000 m

**5.1.11 Erstellen der Anlagendokumentation Datentechnik**
Erstellen der Anlagendokumentation der Datentechnik:
Zeichnerische Unterlagen in dreifacher Ausfertigung:
Ausführungs- u. Montagezeichnungen, in die alle im Rahmen der Ausführung vorkommenden Änderungen maßstäblich richtig eingetragen worden sind. Darstellung der Anlagen in sich zusammenhängend.
- Übersichtszeichnungen
- Installationspläne im Maßstab 1:50/DIN gefaltet
- Liste aller eingesetzten Installationsgeräte
- Wartungslisten
- in zweifacher Ausführung und in CAD (dwg) und PDF auf CD, eingeheftet in Pappordnern A4/ Rücken maschinell beschriftet nach Vorgabe des AG, mit Inhaltsverzeichnis; als 3-bändige Unterlage
- Handbücher aller Schaltgeräte 1fach im Standordner, aus Kunststoff A4/ Rücken maschinell beschriftet, mit Inhaltsverzeichnis
- Niederschriften über: Inbetriebnahmen, Einweisungen, VOB-Abnahmen, Meßprotokolle

zur Abnahme mit dem AG liefern
Menge: 1,000 St

### 6 459 Allgemein

#### 6.1 Stundenlohnarbeiten / Prüfung

**6.1.1 Facharbeiterstunden nur auf Anordnung der Bauleitung und zum besonderen Nachweis**
Menge: 15,000 h

**6.1.2 Bauherrenabnahme Abnahme der Elektro-, Blitzschutz-, und Sicherheitsbeleuchtung in Teilabschnitten mit Planer und Bauherren inkl. Revision**
Bauherrenabnahme
Abnahme der Elektro-, Sicherheitsbeleuchtung und Netzwerktechnik in Teilabschnitten mit Planer und Bauherren

Bei der Abnahme bzw. Übergabe der Anlage sind vom Auftragnehmer bereitzustellen:
- Einweisung des Bedienungspersonals
(Protokoll muß vorliegen)
- 3-fach Bedienungs- und Montageanleitung
- 3-fach Inbetriebnahme- und Abnahmeprüfliste
- 3-fach auf den Ist-Zustand passende Revisionspläne

Teilabnahmen sind einzukalkulieren
Menge: 1,000 mal
